# Hormigón masivo

- Propiedad del archivo: CYPE Ingenieros S.A.
- Formato: FIEBDC-3/2016
- Programa: Generador de precios de la construcción. CYPE Ingenieros, S.A.
- Fecha: 09/04/2024
- Ámbito geográfico: Uruguay
- Divisa: UYU
- Costes indirectos: 3 %
- Gastos generales: 13 %
- Beneficio industrial: 6 %
- IVA: 21 %

## C Fundaciones

### CH Hormigones, aceros y encofrados

#### CHH Hormigones

**CHH020** m³ Hormigón masivo.
Hormigón H-13, condición de exposición no agresiva, tamaño máximo del agregado 19,0 mm, ámbito de consistencia A-3, premezclado y vertido desde camión, para formación de zapata.
Incluye: Vertido y compactación del hormigón. Curado del hormigón.
Criterio de cómputo de proyecto: Volumen teórico, según documentación gráfica de Proyecto.
Criterio de cómputo de obra: Se medirá el volumen teórico ejecutado según especificaciones de Proyecto, sin incluir los incrementos por excesos de excavación no autorizados.

| Código | Ud | Descripción | Rendimiento | Precio | Importe |
|---|---|---|---|---|---|
| mt10hmf081abb | m³ | Hormigón masivo H-13, condición de exposición no agresiva, tamaño máximo del agregado 19 mm, ámbito de consistencia A-3, premezclado, según CIRSOC 201 1982. (material) | 1.1 | 6933.16 | 7626.476 |
| mo045 | h | Oficial vertedor de hormigón. (mano de obra) | 0.061 | 377.91 | 23.053 |
| mo092 | h | Medio oficial vertedor de hormigón. (mano de obra) | 0.305 | 262.22 | 79.977 |
| % | % | Herramientas | 2 % | 7729.506 | 154.590 |
|  |  | Costes directos |  |  | 7884.096 |

## Recursos

**mt10hmf081abb** m³ Hormigón masivo H-13
Datos técnicos: Coste energético 1840.000 MJ; Emisión de CO2 230.000 kg; Código LER 17 01 01; Masa del elemento 2300 kg; Volumen 1.533333 m3
