# Fresado de piso de aglomerado asfáltico

- Propiedad del archivo: CYPE Ingenieros S.A.
- Formato: FIEBDC-3/2016
- Programa: Generador de precios de la construcción. CYPE Ingenieros, S.A.
- Fecha: 07/11/2024
- Ámbito geográfico: Uruguay
- Divisa: UYU
- Costes indirectos: 3 %
- Gastos generales: 13 %
- Beneficio industrial: 6 %
- IVA: 21 %

## D Demoliciones

### DM Firmes y pisos

#### DMF Asfálticos

**DMF005** m² Fresado de piso de aglomerado asfáltico.
Fresado de piso de aglomerado asfáltico de 10 cm de espesor medio, mediante fresadora en frío compacta, equipada con banda transportadora para la carga directa sobre camión de los restos generados y posterior barrido de la superficie fresada con barredora mecánica.
Criterio de valoración económica: El precio no incluye la demolición de la base soporte.
Incluye: Replanteo de la superficie a fresar. Fresado del piso. Barrido de la superficie. Limpieza de los restos de obra. Carga mecánica de escombros sobre camión o contenedor.
Criterio de cómputo de proyecto: Superficie medida según documentación gráfica de Proyecto.
Criterio de cómputo de obra: Se medirá la superficie realmente fresada según especificaciones de Proyecto.

| Código | Ud | Descripción | Rendimiento | Precio | Importe |
|---|---|---|---|---|---|
| mq11fre010 | h | Fresadora en frío compacta, para la remoción de capas de piso, de 155 kW, equipada con banda transportadora, de 100 cm de ancho de fresado y hasta 30 cm de profundidad de fresado. (maquinaria) | 0.022 | 7253.93 | 159.586 |
| mq11bar010 | h | Barredora remolcada con motor auxiliar. (maquinaria) | 0.022 | 2145.82 | 47.208 |
| mq04dua020a | h | Dumper de descarga frontal de 1,5 t de carga útil. (maquinaria) | 0.022 | 189.25 | 4.164 |
| mo087 | h | Medio oficial mampostero de construcción de obra civil. (mano de obra) | 0.061 | 261.88 | 15.975 |
| % | % | Herramientas | 2 % | 226.933 | 4.539 |
|  |  | Costes directos |  |  | 231.472 |

Residuos:
- demolición: ruo170302 Mezclas bituminosas distintas de las especificadas en el código 17 03 01. (componente de residuo); rendimiento 210 kg; Código LER 17 03 02; Masa del elemento 1 kg; Volumen 0.001 m3
