# Accesorio mecánico para tubo de polietileno

- Propiedad del archivo: CYPE Ingenieros S.A.
- Formato: FIEBDC-3/2016
- Programa: Generador de precios de la construcción. CYPE Ingenieros, S.A.
- Fecha: 09/04/2024
- Ámbito geográfico: Uruguay
- Divisa: UYU
- Costes indirectos: 3 %
- Gastos generales: 13 %
- Beneficio industrial: 6 %
- IVA: 21 %

## I Instalaciones

### IU Urbanas

#### IUA Redes de agua potable

**IUA025** Ud Accesorio mecánico para tubo de polietileno.
Codo 90° de polipropileno, para unión a compresión, de 20 mm de diámetro nominal, PN=16 atm.
Incluye: Replanteo. Montaje y conexionado.
Criterio de cómputo de proyecto: Número de unidades previstas, según documentación gráfica de Proyecto.
Criterio de cómputo de obra: Se medirá el número de unidades realmente ejecutadas según especificaciones de Proyecto.

| Código | Ud | Descripción | Rendimiento | Precio | Importe |
|---|---|---|---|---|---|
| mt37tpb010aa | Ud | Codo 90° de polipropileno, para unión a compresión, de 20 mm de diámetro nominal, PN=16 atm. (material) | 1 | 88.94 | 88.940 |
| mo008 | h | Oficial plomero. (mano de obra) | 0.122 | 373.16 | 45.526 |
| mo107 | h | Medio oficial plomero. (mano de obra) | 0.122 | 251.66 | 30.703 |
| % | % | Herramientas | 2 % | 165.169 | 3.303 |
|  |  | Costes directos |  |  | 168.472 |

Residuos:
- colocación: mt37tpb010aa Codo 90° de polipropileno, para unión a compresión, de 20 mm de diámetro nominal, PN=16 atm; factor de residuo 0.0275

## Recursos

**mt37tpb010aa** Ud Codo 90° de polipropileno, para unión a compresión, de 20 mm de diámetro nominal, PN=16 atm
Datos técnicos: Coste energético 7.769 MJ; Emisión de CO2 0.415 kg; Código LER 17 02 03; Masa del elemento 0.08 kg; Volumen 0.000133 m3
Residuos:
- embalaje: re150101 Envases de papel y cartón. (componente de residuo); rendimiento 0.035 kg; Código LER 15 01 01; Masa del elemento 1 kg; Volumen 0.001333 m3
