# Apoyo tubular de chapa de acero galvanizado

- Propiedad del archivo: CYPE Ingenieros S.A.
- Formato: FIEBDC-3/2016
- Programa: Generador de precios de la construcción. CYPE Ingenieros, S.A.
- Fecha: 09/04/2024
- Ámbito geográfico: Uruguay
- Divisa: UYU
- Costes indirectos: 3 %
- Gastos generales: 13 %
- Beneficio industrial: 6 %
- IVA: 21 %

## I Instalaciones

### IU Urbanas

#### IUL Líneas aéreas

**IUL012** Ud Apoyo tubular de chapa de acero galvanizado.
Apoyo tubular empotrable de chapa de acero galvanizado, de 9 m de altura y 160 daN de esfuerzo nominal, empotrado en dado de hormigón H-25, clase de exposición ambiental A1, tamaño máximo del agregado 19,0 mm, consistencia muy plástica, premezclado, vertido desde camión, en suelo rocoso. Incluso excavación para fundación con medios mecánicos, transporte y descarga. Totalmente montado.
Incluye: Replanteo. Transporte y descarga. Excavación de la fundación. Eliminación de las tierras sueltas del fondo de la excavación. Izado del apoyo. Colocación y aplomado. Vertido y compactación del hormigón. Eliminación de restos, limpieza final y retirada de escombros. Carga de escombros sobre camión o contenedor.
Criterio de cómputo de proyecto: Número de unidades previstas, según documentación gráfica de Proyecto.
Criterio de cómputo de obra: Se medirá el número de unidades realmente ejecutadas según especificaciones de Proyecto.

| Código | Ud | Descripción | Rendimiento | Precio | Importe |
|---|---|---|---|---|---|
| mt35pya030aa | Ud | Apoyo tubular empotrable de chapa de acero galvanizado, de 9 m de altura y 160 daN de esfuerzo nominal. (material) | 1 | 16492.59 | 16492.590 |
| mt10hmf080Ge | m³ | Hormigón masivo H-25, clase de exposición ambiental A1, tamaño máximo del agregado 19 mm, consistencia muy plástica, premezclado, según CIRSOC 201 2005. (material) | 0.539 | 7359.77 | 3966.916 |
| mq01exn010i | h | Miniretroexcavadora sobre neumáticos, de 37,5 kW. (maquinaria) | 0.396 | 1622.69 | 642.585 |
| mq04cag010a | h | Camión con grúa de hasta 6 t. (maquinaria) | 0.77 | 1755.84 | 1351.997 |
| mo020 | h | Oficial mampostero de albañil de construcción. (mano de obra) | 2.196 | 363.15 | 797.477 |
| mo077 | h | Medio oficial mampostero de albañil de construcción. (mano de obra) | 2.196 | 252.15 | 553.721 |
| % | % | Herramientas | 2 % | 23805.286 | 476.106 |
|  |  | Costes directos |  |  | 24281.392 |

## Recursos

**mt35pya030aa** Ud Apoyo tubular empotrable de chapa de acero galvanizado, de 9 m de altura y 160 daN de esfuerzo nominal
Datos técnicos: Coste energético 2436.639 MJ; Emisión de CO2 251.372 kg
Residuos:
- embalaje: re150101 Envases de papel y cartón. (componente de residuo); rendimiento 3.59 kg; Código LER 15 01 01; Masa del elemento 1 kg; Volumen 0.001333 m3

**mt10hmf080Ge** m³ Hormigón masivo H-25
Datos técnicos: Coste energético 1840.000 MJ; Emisión de CO2 230.000 kg; Código LER 17 01 01; Masa del elemento 2300 kg; Volumen 1.533333 m3
