# Línea subterránea de 20 kV en canalización entubada

- Propiedad del archivo: CYPE Ingenieros S.A.
- Formato: FIEBDC-3/2016
- Programa: Generador de precios de la construcción. CYPE Ingenieros, S.A.
- Fecha: 09/04/2024
- Ámbito geográfico: Uruguay
- Divisa: UYU
- Costes indirectos: 3 %
- Gastos generales: 13 %
- Beneficio industrial: 6 %
- IVA: 21 %

## I Instalaciones

### IU Urbanas

#### IUM Líneas subterráneas de alta tensión

**IUM015** m Línea subterránea de 20 kV en canalización entubada.
Línea subterránea de 20 kV en canalización entubada bajo calzada formada por 3 cables unipolares, con conductor de aluminio, HEPRZ1, de 150 mm² de sección; dos tubos protectores de polietileno de doble pared, de 200 mm de diámetro, resistencia a compresión mayor de 250 N, suministrado en rollo, colocado sobre solera de hormigón no estructural HNE-15/B/20 de 5 cm de espesor y posterior relleno con el mismo hormigón hasta 10 cm por encima de la generatriz superior de la tubería; y canalización para telecomunicaciones compuesta de tetratubo de polietileno de alta densidad (PEAD/HDPE) libre de halógenos, color verde, de 4x40 mm de diámetro nominal y 3 mm de espesor formado por cuatro tubos iguales, unidos entre sí, con la pared interior estriada longitudinalmente y recubierta con silicona. Incluso hilo guía y.
Criterio de valoración económica: El precio no incluye la excavación ni el relleno principal.
Incluye: Replanteo del recorrido de la línea. Vertido y compactación del hormigón en formación de solera. Colocación de los tubos en la zanja. Colocación de la canalización para telecomunicaciones en la zanja. Tendido de cables. Conexionado y comprobación de su correcto funcionamiento. Ejecución del relleno envolvente.
Criterio de cómputo de proyecto: Longitud medida según documentación gráfica de Proyecto.
Criterio de cómputo de obra: Se medirá la longitud realmente ejecutada según especificaciones de Proyecto.

| Código | Ud | Descripción | Rendimiento | Precio | Importe |
|---|---|---|---|---|---|
| mt10hmf080Ee | m³ | Hormigón masivo H-15, clase de exposición ambiental A1, tamaño máximo del agregado 19 mm, consistencia muy plástica, premezclado, según CIRSOC 201 2005. (material) | 0.042 | 7079.38 | 297.334 |
| mt35aia080ai | m | Tubo curvable, suministrado en rollo, de polietileno de doble pared (interior lisa y exterior corrugada), de color naranja, de 200 mm de diámetro nominal, para canalización enterrada, resistencia a la compresión 250 N, con grado de protección IP549, con hilo guía incorporado. (material) | 2 | 892.52 | 1785.040 |
| mt35tpe030a | m | Tetratubo de polietileno de alta densidad (PEAD/HDPE) libre de halógenos, color verde, de 4x40 mm de diámetro nominal y 3 mm de espesor formado por cuatro tubos iguales, unidos entre sí, con la pared interior estriada longitudinalmente y recubierta con silicona. Suministro: en rollos de 300 m de longitud. (material) | 1 | 703.4 | 703.400 |
| mt35cun500b | m | Cable unipolar HEPRZ1, siendo su tensión asignada de 12/20 kV, reacción al fuego clase Fca según UNE-EN 50575, con conductor de aluminio clase 2 de 150 mm² de sección, con aislamiento de etileno propileno de alto módulo (HEPR), pantalla de corona de hilos de cobre y techo de compuesto termoplástico a base de poliolefina libre de halógenos (Z1). Según UNE-HD 620-9E. (material) | 3 | 1189.79 | 3569.370 |
| mt35www010 | Ud | Material auxiliar para instalaciones eléctricas. (material) | 0.2 | 87.97 | 17.594 |
| mo020 | h | Oficial mampostero de albañil de construcción. (mano de obra) | 0.036 | 363.15 | 13.073 |
| mo113 | h | Peón de albañil de construcción. (mano de obra) | 0.036 | 242.79 | 8.740 |
| mo003 | h | Oficial electricista. (mano de obra) | 0.365 | 373.16 | 136.203 |
| mo102 | h | Medio oficial electricista. (mano de obra) | 0.311 | 251.66 | 78.266 |
| % | % | Herramientas | 2 % | 6609.020 | 132.180 |
|  |  | Costes directos |  |  | 6741.200 |

Residuos:
- colocación: mt35aia080ai; factor de residuo 0.0262267
- colocación: mt35cun500b; factor de residuo 0.011

## Recursos

**mt10hmf080Ee** m³ Hormigón masivo H-15
Datos técnicos: Coste energético 1840.000 MJ; Emisión de CO2 230.000 kg; Código LER 17 01 01; Masa del elemento 2300 kg; Volumen 1.533333 m3

**mt35aia080ai** m Tubo curvable, suministrado en rollo
Datos técnicos: Coste energético 232.512 MJ; Emisión de CO2 11.544 kg; Código LER 17 02 03; Masa del elemento 2.4 kg; Volumen 0.004 m3

**mt35cun500b** m Cable unipolar HEPRZ1
Datos técnicos: Coste energético 44.274 MJ; Emisión de CO2 0.918 kg; Código LER 17 04 11; Masa del elemento 1.2 kg; Volumen 0.0008 m3
Residuos:
- embalaje: re150101 Envases de papel y cartón. (componente de residuo); rendimiento 0.078 kg; Código LER 15 01 01; Masa del elemento 1 kg; Volumen 0.001333 m3
