# Línea aérea de alumbrado público

- Propiedad del archivo: CYPE Ingenieros S.A.
- Formato: FIEBDC-3/2016
- Programa: Generador de precios de la construcción. CYPE Ingenieros, S.A.
- Fecha: 09/04/2024
- Ámbito geográfico: Uruguay
- Divisa: UYU
- Costes indirectos: 3 %
- Gastos generales: 13 %
- Beneficio industrial: 6 %
- IVA: 21 %

## I Instalaciones

### IU Urbanas

#### IUP Redes de alumbrado público

**IUP100** m Línea aérea de alumbrado público.
Línea aérea de alumbrado público formada por cable multipolar RZ, con conductores de cobre de 4x10 mm² de sección, reacción al fuego clase Fca, siendo su tensión asignada de 0,6/1 kV. Incluso accesorios y elementos de sujeción. Totalmente montada, conexionada y probada.
Incluye: Replanteo. Tendido y fijación del cable. Conexionado del cable.
Criterio de cómputo de proyecto: Longitud medida según documentación gráfica de Proyecto.
Criterio de cómputo de obra: Se medirá la longitud realmente ejecutada según especificaciones de Proyecto.

| Código | Ud | Descripción | Rendimiento | Precio | Importe |
|---|---|---|---|---|---|
| mt35cun300g | m | Cable multipolar RZ, siendo su tensión asignada de 0,6/1 kV, reacción al fuego clase Fca según UNE-EN 50575, con conductor de cobre clase 2 de 4x10 mm² de sección, con aislamiento de polietileno reticulado (R). Según UNE 21030-2. (material) | 1 | 559.2 | 559.200 |
| mt35www010 | Ud | Material auxiliar para instalaciones eléctricas. (material) | 1 | 87.97 | 87.970 |
| mo003 | h | Oficial electricista. (mano de obra) | 0.049 | 373.16 | 18.285 |
| mo102 | h | Medio oficial electricista. (mano de obra) | 0.049 | 251.66 | 12.331 |
| % | % | Herramientas | 2 % | 677.786 | 13.556 |
|  |  | Costes directos |  |  | 691.342 |

Residuos:
- colocación: mt35cun300g; factor de residuo 0.011

## Recursos

**mt35cun300g** m Cable multipolar RZ
Datos técnicos: Coste energético 15.708 MJ; Emisión de CO2 0.368 kg; Código LER 17 04 11; Masa del elemento 0.425 kg; Volumen 0.000283 m3
Residuos:
- embalaje: re150101 Envases de papel y cartón. (componente de residuo); rendimiento 0.078 kg; Código LER 15 01 01; Masa del elemento 1 kg; Volumen 0.001333 m3
