# Preinstalación de medidor de riego

- Propiedad del archivo: CYPE Ingenieros S.A.
- Formato: FIEBDC-3/2016
- Programa: Generador de precios de la construcción. CYPE Ingenieros, S.A.
- Fecha: 09/04/2024
- Ámbito geográfico: Uruguay
- Divisa: UYU
- Costes indirectos: 3 %
- Gastos generales: 13 %
- Beneficio industrial: 6 %
- IVA: 21 %

## I Instalaciones

### IU Urbanas

#### IUR Redes de riego

**IUR040** Ud Preinstalación de medidor de riego.
Preinstalación de medidor de riego de 2 1/2" DN 65 mm, colocado en gabinete prefabricado, conectado al ramal de acometida y al ramal de abastecimiento y distribución, formada por dos llaves de corte de esfera de latón niquelado; grifo de purga y válvula de retención. Incluso cerradura con llave encastrable y demás material auxiliar. Totalmente montada, conexionada y probada.
Criterio de valoración económica: El precio no incluye el medidor.
Incluye: Replanteo. Colocación y fijación de accesorios y piezas especiales.
Criterio de cómputo de proyecto: Número de unidades previstas, según documentación gráfica de Proyecto.
Criterio de cómputo de obra: Se medirá el número de unidades realmente ejecutadas según especificaciones de Proyecto.

| Código | Ud | Descripción | Rendimiento | Precio | Importe |
|---|---|---|---|---|---|
| mt37sve010h | Ud | Válvula de esfera de latón niquelado para roscar de 2 1/2". (material) | 2 | 2966.79 | 5933.580 |
| mt37sgl010c | Ud | Grifo de purga de 25 mm. (material) | 1 | 237.81 | 237.810 |
| mt37svr010g | Ud | Válvula de retención de latón para roscar de 2 1/2". (material) | 1 | 1940.42 | 1940.420 |
| mt37cir010c | Ud | Gabinete de fibra de vidrio de 85x60x30 cm para alojar medidor individual de agua de 50 a 65 mm, provisto de cerradura con llave encastrable. (material) | 1 | 4574.2 | 4574.200 |
| mt37www010 | Ud | Material auxiliar para instalaciones de plomería. (material) | 1 | 50.14 | 50.140 |
| mo008 | h | Oficial plomero. (mano de obra) | 1.708 | 373.16 | 637.357 |
| mo107 | h | Medio oficial plomero. (mano de obra) | 0.854 | 251.66 | 214.918 |
| % | % | Herramientas | 4 % | 13588.425 | 543.537 |
|  |  | Costes directos |  |  | 14131.962 |

## Recursos

**mt37sve010h** Ud Válvula de esfera de latón niquelado para roscar de 2 1/2"
Datos técnicos: Coste energético 2863.949 MJ; Emisión de CO2 192.401 kg
Residuos:
- embalaje: re150101 Envases de papel y cartón. (componente de residuo); rendimiento 0.072 kg; Código LER 15 01 01; Masa del elemento 1 kg; Volumen 0.001333 m3

**mt37sgl010c** Ud Grifo de purga de 25 mm
Datos técnicos: Coste energético 0.039 MJ; Emisión de CO2 0.061 kg
Residuos:
- embalaje: re150101 Envases de papel y cartón; rendimiento 0.072 kg

**mt37svr010g** Ud Válvula de retención de latón para roscar de 2 1/2"
Datos técnicos: Coste energético 2045.187 MJ; Emisión de CO2 137.413 kg
Residuos:
- embalaje: re150101 Envases de papel y cartón; rendimiento 0.072 kg
