# Colector enterrado de hormigón masivo

- Propiedad del archivo: CYPE Ingenieros S.A.
- Formato: FIEBDC-3/2016
- Programa: Generador de precios de la construcción. CYPE Ingenieros, S.A.
- Fecha: 09/04/2024
- Ámbito geográfico: Uruguay
- Divisa: UYU
- Costes indirectos: 3 %
- Gastos generales: 13 %
- Beneficio industrial: 6 %
- IVA: 21 %

## I Instalaciones

### IU Urbanas

#### IUS Redes de saneamiento

**IUS010** m Colector enterrado de hormigón masivo.
Colector enterrado, con refuerzo bajo calzada, formado por tubo de hormigón masivo, fabricado por compresión radial, clase N (Normal), carga de rotura 90 kN/m², de 400 mm de diámetro nominal (interior), unión por tomacorriente y campana con junta elástica, con una pendiente mínima del 2,00%, para conducción de saneamiento sin presión, colocado sobre solera de hormigón masivo H-20, clase de exposición ambiental A1, tamaño máximo del agregado 19,0 mm, consistencia muy plástica de 10 cm de espesor, relleno lateral y superior hasta 30 cm por encima de la generatriz superior con el mismo tipo de hormigón, debidamente vibrado y compactado. Incluso, juntas de goma, lubricante para montaje, accesorios y piezas especiales.
Criterio de valoración económica: El precio incluye los equipos y la maquinaria necesarios para el desplazamiento y la disposición en obra de los elementos, pero no incluye la excavación ni el relleno principal.
Incluye: Replanteo del recorrido del colector. Presentación en seco de los tubos. Vertido y compactación del hormigón en formación de solera. Ejecución de nichos en la base de apoyo para alojar las campanas. Descenso y colocación de los tubos en el fondo de la zanja. Montaje, conexionado y comprobación de su correcto funcionamiento. Ejecución del relleno envolvente.
Criterio de cómputo de proyecto: Longitud medida en proyección horizontal, entre caras interiores de cámaras de inspección u otros elementos de unión, según documentación gráfica de Proyecto.
Criterio de cómputo de obra: Se medirá, en proyección horizontal, la longitud realmente ejecutada según especificaciones de Proyecto, entre caras interiores de cámaras de inspección u otros elementos de unión, incluyendo los tramos ocupados por piezas especiales.

| Código | Ud | Descripción | Rendimiento | Precio | Importe |
|---|---|---|---|---|---|
| mt46thb010c | m | Tubo de hormigón masivo, fabricado por compresión radial, clase N (Normal), carga de rotura 90 kN/m², de 400 mm de diámetro nominal (interior), unión por tomacorriente y campana con junta elástica, en tramos de 530 mm de diámetro exterior, 65 mm de espesor, 2400 mm de longitud útil, 2500 mm de longitud total, campana de 660 mm de diámetro exterior y 600 kg de peso, con junta de caucho EPDM, de deslizamiento y compresión, tipo arpón. (material) | 1.05 | 550.93 | 578.477 |
| mt46thb110a | kg | Lubricante para unión con junta elástica, en colectora enterrada de desagüe cloacal sin presión. (material) | 0.017 | 99.65 | 1.694 |
| mt10hmf080Fe | m³ | Hormigón masivo H-20, clase de exposición ambiental A1, tamaño máximo del agregado 19 mm, consistencia muy plástica, premezclado, según CIRSOC 201 2005. (material) | 0.514 | 7239.78 | 3721.247 |
| mq04cag010b | h | Camión con grúa de hasta 10 t. (maquinaria) | 0.147 | 1988.41 | 292.296 |
| mq01ret020b | h | Retrocargadora sobre neumáticos, de 70 kW. (maquinaria) | 0.07 | 1296.73 | 90.771 |
| mo041 | h | Oficial mampostero de construcción de obra civil. (mano de obra) | 0.378 | 363.15 | 137.271 |
| % | % | Herramientas | 2 % | 4821.756 | 96.435 |
|  |  | Costes directos |  |  | 4918.191 |

Residuos:
- colocación: mt46thb010c; factor de residuo 0.0248

## Recursos

**mt46thb010c** m Tubo de hormigón masivo
Datos técnicos: Coste energético 247.500 MJ; Emisión de CO2 32.500 kg; Código LER 17 01 01; Masa del elemento 250 kg; Volumen 0.166667 m3

**mt10hmf080Fe** m³ Hormigón masivo H-20
Datos técnicos: Coste energético 1840.000 MJ; Emisión de CO2 230.000 kg; Código LER 17 01 01; Masa del elemento 2300 kg; Volumen 1.533333 m3
