# Colector enterrado de hormigón masivo

- Propiedad del archivo: CYPE Ingenieros S.A.
- Formato: FIEBDC-3/2016
- Programa: Generador de precios de la construcción. CYPE Ingenieros, S.A.
- Fecha: 09/04/2024
- Ámbito geográfico: Uruguay
- Divisa: UYU
- Costes indirectos: 3 %
- Gastos generales: 13 %
- Beneficio industrial: 6 %
- IVA: 21 %

## I Instalaciones

### IU Urbanas

#### IUS Redes de saneamiento

**IUS010** m Colector enterrado de hormigón masivo.
Colector enterrado, formado por tubo de hormigón masivo, fabricado por compresión radial, clase R (Reforzada), carga de rotura 135 kN/m², de 500 mm de diámetro nominal (interior), unión por tomacorriente y campana con junta elástica, con una pendiente mínima del 2,00%, para conducción de saneamiento sin presión, colocado sobre cama de arena de 10 cm de espesor, debidamente compactada y nivelada con pisón vibrante de guiado manual, relleno lateral compactando hasta los riñones y posterior relleno con la misma arena hasta 30 cm por encima de la generatriz superior. Incluso, juntas de goma, lubricante para montaje, accesorios y piezas especiales.
Criterio de valoración económica: El precio incluye los equipos y la maquinaria necesarios para el desplazamiento y la disposición en obra de los elementos, pero no incluye la excavación ni el relleno principal.
Incluye: Replanteo del recorrido del colector. Presentación en seco de los tubos. Vertido de la arena en el fondo de la zanja. Ejecución de nichos en la base de apoyo para alojar las campanas. Descenso y colocación de los tubos en el fondo de la zanja. Montaje, conexionado y comprobación de su correcto funcionamiento. Ejecución del relleno envolvente.
Criterio de cómputo de proyecto: Longitud medida en proyección horizontal, entre caras interiores de cámaras de inspección u otros elementos de unión, según documentación gráfica de Proyecto.
Criterio de cómputo de obra: Se medirá, en proyección horizontal, la longitud realmente ejecutada según especificaciones de Proyecto, entre caras interiores de cámaras de inspección u otros elementos de unión, incluyendo los tramos ocupados por piezas especiales.

| Código | Ud | Descripción | Rendimiento | Precio | Importe |
|---|---|---|---|---|---|
| mt46thb010o | m | Tubo de hormigón masivo, fabricado por compresión radial, clase R (Reforzada), carga de rotura 135 kN/m², de 500 mm de diámetro nominal (interior), unión por tomacorriente y campana con junta elástica, en tramos de 650 mm de diámetro exterior, 75 mm de espesor, 2400 mm de longitud útil, 2500 mm de longitud total, campana de 780 mm de diámetro exterior y 820 kg de peso, con junta de caucho EPDM, de deslizamiento y compresión, tipo arpón. (material) | 1.05 | 773.36 | 812.028 |
| mt46thb110a | kg | Lubricante para unión con junta elástica, en colectora enterrada de desagüe cloacal sin presión. (material) | 0.022 | 99.65 | 2.192 |
| mt01ara010a | m³ | Arena con granulometría de 0 a 5 mm de diámetro, limpia. (material) | 0.614 | 488.73 | 300.080 |
| mq04cag010b | h | Camión con grúa de hasta 10 t. (maquinaria) | 0.187 | 1988.41 | 371.833 |
| mq01ret020b | h | Retrocargadora sobre neumáticos, de 70 kW. (maquinaria) | 0.089 | 1296.73 | 115.409 |
| mq02rop020 | h | Pisón vibrante de guiado manual, de 80 kg, con placa de 30x30 cm, tipo rana. (maquinaria) | 0.506 | 124.27 | 62.881 |
| mo041 | h | Oficial mampostero de construcción de obra civil. (mano de obra) | 0.445 | 363.15 | 161.602 |
| mo087 | h | Medio oficial mampostero de construcción de obra civil. (mano de obra) | 0.449 | 252.15 | 113.215 |
| % | % | Herramientas | 2 % | 1939.240 | 38.785 |
|  |  | Costes directos |  |  | 1978.025 |

Residuos:
- colocación: mt46thb010o; factor de residuo 0.0248
- colocación: mt01ara010a Arena con granulometría de 0 a 5 mm de diámetro, limpia; factor de residuo 0.003

## Recursos

**mt46thb010o** m Tubo de hormigón masivo
Datos técnicos: Coste energético 338.250 MJ; Emisión de CO2 44.417 kg; Código LER 17 01 01; Masa del elemento 341.667 kg; Volumen 0.227778 m3

**mt01ara010a** m³ Arena con granulometría de 0 a 5 mm de diámetro, limpia
Datos técnicos: Coste energético 146.250 MJ; Emisión de CO2 7.800 kg; Código LER 01 04 09; Masa del elemento 1950 kg; Volumen 1.21875 m3
