# Cámara de inspección de hormigón masivo "in situ"

- Propiedad del archivo: CYPE Ingenieros S.A.
- Formato: FIEBDC-3/2016
- Programa: Generador de precios de la construcción. CYPE Ingenieros, S.A.
- Fecha: 09/04/2024
- Ámbito geográfico: Uruguay
- Divisa: UYU
- Costes indirectos: 3 %
- Gastos generales: 13 %
- Beneficio industrial: 6 %
- IVA: 21 %

## I Instalaciones

### IU Urbanas

#### IUS Redes de saneamiento

**IUS072** Ud Cámara de inspección de hormigón masivo "in situ".
Formación de cámara de inspección de paso enterrada, de hormigón masivo "in situ" H-35, clase de exposición ambiental A1+Q2, tamaño máximo del agregado 19,0 mm, consistencia muy plástica, de dimensiones interiores 40x40x50 cm, sobre solera de hormigón masivo de 15 cm de espesor, formación de pendiente mínima del 2%, con el mismo tipo de hormigón, cerrada superiormente con marco y tapa de fundición carga de rotura 125 kN; previa excavación con medios manuales y posterior relleno del trasdós con material granular. Incluso molde reutilizable de chapa metálica amortizable en 20 usos y colector de conexión de PVC, de tres entradas y una salida, con tapa de registro, para encuentros.
Incluye: Replanteo. Excavación con medios manuales. Eliminación de las tierras sueltas del fondo de la excavación. Vertido y compactación del hormigón en formación de solera. Colocación del molde reutilizable. Vertido y compactación del hormigón en formación de la cámara de inspección. Retirada del molde. Conexionado de los colectores a la cámara de inspección. Relleno de hormigón para formación de pendientes. Colocación del colector de conexión de PVC en el fondo de la cámara de inspección. Colocación de la tapa y los accesorios. Relleno del trasdós. Comprobación de su correcto funcionamiento.
Criterio de cómputo de proyecto: Número de unidades previstas, según documentación gráfica de Proyecto.
Criterio de cómputo de obra: Se medirá el número de unidades realmente ejecutadas según especificaciones de Proyecto.

| Código | Ud | Descripción | Rendimiento | Precio | Importe |
|---|---|---|---|---|---|
| mt10hmf080we | m³ | Hormigón masivo H-35, clase de exposición ambiental A1+Q2, tamaño máximo del agregado 19 mm, consistencia muy plástica, premezclado, según CIRSOC 201 2005. (material) | 0.218 | 7719.59 | 1682.871 |
| mt11var130 | Ud | Colector de conexión de PVC, con tres entradas y una salida, con tapa de registro. (material) | 1 | 1334.96 | 1334.960 |
| mt08epr030a | Ud | Molde reutilizable para formación de cámaras de inspección de sección cuadrada de 40x40x50 cm, de chapa metálica, incluso accesorios de montaje. (material) | 0.05 | 5729.4 | 286.470 |
| mt11tfa010a | Ud | Marco y tapa de fundición, 40x40 cm, para cámara de inspección registrable, carga de rotura 125 kN. (material) | 1 | 747.58 | 747.580 |
| mt01arr010a | t | Grava de cantera, de 19 a 25 mm de diámetro. (material) | 0.355 | 393.03 | 139.526 |
| mo041 | h | Oficial mampostero de construcción de obra civil. (mano de obra) | 1.098 | 363.15 | 398.739 |
| mo087 | h | Medio oficial mampostero de construcción de obra civil. (mano de obra) | 1.521 | 252.15 | 383.520 |
| % | % | Herramientas | 2 % | 4973.666 | 99.473 |
|  |  | Costes directos |  |  | 5073.139 |

Residuos:
- colocación: mt08epr030a; factor de residuo 1
- colocación: mt01arr010a Grava de cantera, de 19 a 25 mm de diámetro; factor de residuo 0.00686426
- excavación: ruo170504 Tierra y piedras distintas de las especificadas en el código 17 05 03. (componente de residuo); rendimiento 643.37 kg; Código LER 17 05 04; Masa del elemento 1 kg; Volumen 0.000625 m3

## Recursos

**mt10hmf080we** m³ Hormigón masivo H-35
Datos técnicos: Coste energético 2208.000 MJ; Emisión de CO2 253.000 kg; Código LER 17 01 01; Masa del elemento 2300 kg; Volumen 1.533333 m3

**mt08epr030a** Ud Molde reutilizable para formación de cámaras de inspección de sección cuadrada de 40x40x50 cm
Datos técnicos: Coste energético 301.781 MJ; Emisión de CO2 15.657 kg; Código LER 17 04 05; Masa del elemento 30.7 kg; Volumen 0.014619 m3

**mt11tfa010a** Ud Marco y tapa de fundición, 40x40 cm, para cámara de inspección registrable, carga de rotura 125 kN
Datos técnicos: Coste energético 264.146 MJ; Emisión de CO2 16.520 kg
Residuos:
- embalaje: re150101 Envases de papel y cartón. (componente de residuo); rendimiento 0.072 kg; Código LER 15 01 01; Masa del elemento 1 kg; Volumen 0.001333 m3

**mt01arr010a** t Grava de cantera, de 19 a 25 mm de diámetro
Datos técnicos: Coste energético 75.000 MJ; Emisión de CO2 4.000 kg; Código LER 01 04 08; Masa del elemento 1000 kg; Volumen 0.666667 m3
