# Rastrillado del terreno

- Propiedad del archivo: CYPE Ingenieros S.A.
- Formato: FIEBDC-3/2016
- Programa: Generador de precios de la construcción. CYPE Ingenieros, S.A.
- Fecha: 07/11/2024
- Ámbito geográfico: Uruguay
- Divisa: UYU
- Costes indirectos: 3 %
- Gastos generales: 13 %
- Beneficio industrial: 6 %
- IVA: 21 %

## J Jardinería

### JA Preparación del terreno

#### JAB Acondicionamiento físico

**JAB080** m² Rastrillado del terreno.
Rastrillado superficial del terreno suelto, previamente laboreado, con medios manuales, mediante rastrillo, para preparación de la cama de siembra.
Incluye: Rastrillado del terreno. Señalización y protección del terreno.
Criterio de cómputo de proyecto: Superficie medida en proyección horizontal, según documentación gráfica de Proyecto.
Criterio de cómputo de obra: Se medirá, en proyección horizontal, la superficie realmente ejecutada según especificaciones de Proyecto.

| Código | Ud | Descripción | Rendimiento | Precio | Importe |
|---|---|---|---|---|---|
| mo040 | h | Oficial jardinero. (mano de obra) | 0.001 | 377.17 | 0.377 |
| mo086 | h | Medio oficial jardinero. (mano de obra) | 0.005 | 261.88 | 1.309 |
| % | % | Herramientas | 2 % | 1.686 | 0.034 |
|  |  | Costes directos |  |  | 1.720 |
