# Extendido de tierra vegetal en jardinera

- Propiedad del archivo: CYPE Ingenieros S.A.
- Formato: FIEBDC-3/2016
- Programa: Generador de precios de la construcción. CYPE Ingenieros, S.A.
- Fecha: 09/04/2024
- Ámbito geográfico: Uruguay
- Divisa: UYU
- Costes indirectos: 3 %
- Gastos generales: 13 %
- Beneficio industrial: 6 %
- IVA: 21 %

## J Jardinería

### JA Preparación del terreno

#### JAC Aporte de tierras y sustratos

**JAC020** m³ Extendido de tierra vegetal en jardinera.
Tierra vegetal cribada, suministrada a granel, colocada en jardinera con medios manuales.
Incluye: Extendido de la tierra. Rasanteos y remates. Recogida de restos. Carga a camión o contenedor de los restos.
Criterio de cómputo de proyecto: Volumen a extender, según documentación gráfica de Proyecto.
Criterio de cómputo de obra: Se medirá el volumen realmente ejecutado según especificaciones de Proyecto.

| Código | Ud | Descripción | Rendimiento | Precio | Importe |
|---|---|---|---|---|---|
| mt48tie030a | m³ | Tierra vegetal cribada, suministrada a granel. (material) | 1 | 742.57 | 742.570 |
| mo040 | h | Oficial jardinero. (mano de obra) | 0.305 | 363.15 | 110.761 |
| mo086 | h | Medio oficial jardinero. (mano de obra) | 1.83 | 252.15 | 461.435 |
| % | % | Herramientas | 2 % | 1314.766 | 26.295 |
|  |  | Costes directos |  |  | 1341.061 |

Residuos:
- colocación: mt48tie030a Tierra vegetal cribada, suministrada a granel; factor de residuo 0.003

## Recursos

**mt48tie030a** m³ Tierra vegetal cribada, suministrada a granel
Datos técnicos: Coste energético 151.700 MJ; Emisión de CO2 8.200 kg; Código LER 17 05 04; Masa del elemento 2050 kg; Volumen 1.28125 m3
