# Macizo

- Propiedad del archivo: CYPE Ingenieros S.A.
- Formato: FIEBDC-3/2016
- Programa: Generador de precios de la construcción. CYPE Ingenieros, S.A.
- Fecha: 09/04/2024
- Ámbito geográfico: Uruguay
- Divisa: UYU
- Costes indirectos: 3 %
- Gastos generales: 13 %
- Beneficio industrial: 6 %
- IVA: 21 %

## J Jardinería

### JM Macizos y rocallas

#### JMM Macizos

**JMM010** m² Macizo.
Macizo de Milenrama (Achillea millefolium) de 0,30-0,40 m de altura (4 ud/m²).
Incluye: Laboreo y preparación del terreno con motocultor. Abonado del terreno. Plantación. Recebo de mantillo. Primer riego.
Criterio de cómputo de proyecto: Superficie medida en proyección horizontal, según documentación gráfica de Proyecto.
Criterio de cómputo de obra: Se medirá, en proyección horizontal, la superficie realmente ejecutada según especificaciones de Proyecto.

| Código | Ud | Descripción | Rendimiento | Precio | Importe |
|---|---|---|---|---|---|
| mt48epa010a | Ud | Milenrama (Achillea millefolium) de 0,30-0,40 m de altura; suministro en contenedor. (material) | 4 | 98.69 | 394.760 |
| mt48tie040 | kg | Mantillo limpio cribado. (material) | 6 | 1.08 | 6.480 |
| mt48tie020 | kg | Abono mineral complejo NPK 15-15-15. (material) | 6 | 25.85 | 155.100 |
| mt08aaa010a | m³ | Agua. (material) | 0.05 | 47 | 2.350 |
| mq09mot010 | h | Motocultor 60/80 cm. (maquinaria) | 0.055 | 95.87 | 5.273 |
| mo040 | h | Oficial jardinero. (mano de obra) | 0.122 | 363.15 | 44.304 |
| mo115 | h | Peón jardinero. (mano de obra) | 0.305 | 242.79 | 74.051 |
| % | % | Herramientas | 2 % | 682.318 | 13.646 |
|  |  | Costes directos |  |  | 695.964 |

Residuos:
- colocación: mt48epa010a Milenrama (Achillea millefolium) de 0,30-0,40 m de altura; suministro en contenedor; factor de residuo 0.02
- colocación: mt48tie020 Abono mineral complejo NPK 15-15-15; factor de residuo 0.055

## Recursos

**mt48epa010a** Ud Milenrama (Achillea millefolium) de 0,30-0,40 m de altura; suministro en contenedor
Datos técnicos: Coste energético 9.600 MJ; Emisión de CO2 -0.249 kg; Código LER 20 02 01; Masa del elemento 0.32 kg; Volumen 0.000213 m3

**mt48tie020** kg Abono mineral complejo NPK 15-15-15
Datos técnicos: Coste energético 30.291 MJ; Emisión de CO2 3.674 kg; Código LER 06 10 99; Masa del elemento 1 kg; Volumen 0.001111 m3
Residuos:
- embalaje: re170203 Plástico. (componente de residuo); rendimiento 0.003 kg; Código LER 17 02 03; Masa del elemento 1 kg; Volumen 0.001667 m3

**mt08aaa010a** m³ Agua
Datos técnicos: Coste energético 60.000 MJ; Emisión de CO2 30.000 kg
