# Rocalla

- Propiedad del archivo: CYPE Ingenieros S.A.
- Formato: FIEBDC-3/2016
- Programa: Generador de precios de la construcción. CYPE Ingenieros, S.A.
- Fecha: 09/04/2024
- Ámbito geográfico: Uruguay
- Divisa: UYU
- Costes indirectos: 3 %
- Gastos generales: 13 %
- Beneficio industrial: 6 %
- IVA: 21 %

## J Jardinería

### JM Macizos y rocallas

#### JMR Rocallas

**JMR010** m² Rocalla.
Rocalla mixta de piedras calizas de coquera sin trabajar (50 kg/m²), con arbustos de Abelia (Abelia x grandiflora) de 0,17-0,18 m de altura (1 ud/m²), conífera enana de 0,3-0,4 m de altura (0,5 ud/m²) y arbusto cubresuelos de 0,2-0,4 m de altura (1 ud/m²).
Incluye: Limpieza y preparación del terreno. Remodelado, cava y abonado del terreno. Colocación de piedras. Distribución y plantación de los arbustos. Cubrición con mantillo. Primer riego.
Criterio de cómputo de proyecto: Superficie medida en proyección horizontal, según documentación gráfica de Proyecto.
Criterio de cómputo de obra: Se medirá, en proyección horizontal, la superficie realmente ejecutada según especificaciones de Proyecto.

| Código | Ud | Descripción | Rendimiento | Precio | Importe |
|---|---|---|---|---|---|
| mt48ebp010a | Ud | Abelia (Abelia x grandiflora) de 0,17-0,18 m de altura; suministro en contenedor de 1,3 litros, D=14 cm. (material) | 1 | 200.53 | 200.530 |
| mt48adc060a | t | Piedras calizas de coquera sin trabajar, para uso decorativo. (material) | 0.05 | 3359.11 | 167.956 |
| mt48ecr020a | Ud | Conífera enana de 0,3-0,4 m de altura, para rocalla. (material) | 0.5 | 149.93 | 74.965 |
| mt48ecr020b | Ud | Arbusto cubresuelos de 0,2-0,4 m de altura, para rocalla. (material) | 1 | 132.35 | 132.350 |
| mt48tie040 | kg | Mantillo limpio cribado. (material) | 4 | 1.08 | 4.320 |
| mt48tie020 | kg | Abono mineral complejo NPK 15-15-15. (material) | 4 | 25.85 | 103.400 |
| mt08aaa010a | m³ | Agua. (material) | 0.05 | 47 | 2.350 |
| mo040 | h | Oficial jardinero. (mano de obra) | 0.305 | 363.15 | 110.761 |
| mo115 | h | Peón jardinero. (mano de obra) | 0.488 | 242.79 | 118.482 |
| % | % | Herramientas | 2 % | 915.114 | 18.302 |
|  |  | Costes directos |  |  | 933.416 |

Residuos:
- colocación: mt48adc060a Piedras calizas de coquera sin trabajar, para uso decorativo; factor de residuo 0.0049
- colocación: mt48tie020 Abono mineral complejo NPK 15-15-15; factor de residuo 0.055

## Recursos

**mt48adc060a** t Piedras calizas de coquera sin trabajar, para uso decorativo
Datos técnicos: Coste energético 2220.000 MJ; Emisión de CO2 80.000 kg; Código LER 01 04 13; Masa del elemento 1000 kg; Volumen 0.666667 m3

**mt48tie020** kg Abono mineral complejo NPK 15-15-15
Datos técnicos: Coste energético 30.291 MJ; Emisión de CO2 3.674 kg; Código LER 06 10 99; Masa del elemento 1 kg; Volumen 0.001111 m3
Residuos:
- embalaje: re170203 Plástico. (componente de residuo); rendimiento 0.003 kg; Código LER 17 02 03; Masa del elemento 1 kg; Volumen 0.001667 m3

**mt08aaa010a** m³ Agua
Datos técnicos: Coste energético 60.000 MJ; Emisión de CO2 30.000 kg
