# Borde de testas de rollizos de madera

- Propiedad del archivo: CYPE Ingenieros S.A.
- Formato: FIEBDC-3/2016
- Programa: Generador de precios de la construcción. CYPE Ingenieros, S.A.
- Fecha: 09/04/2024
- Ámbito geográfico: Uruguay
- Divisa: UYU
- Costes indirectos: 3 %
- Gastos generales: 13 %
- Beneficio industrial: 6 %
- IVA: 21 %

## M Pisos y pisos urbanos

### ML Bordes y límites de pisos

#### MLD Bordes

**MLD030** m Borde de testas de rollizos de madera.
Formación de borde y límite de piso mediante testas de rollizos de madera de pino tratada en autoclave con sales hidrosolubles, de 8 a 10 cm de diámetro y 35 cm de altura, enrolladas y unidas entre sí mediante alambre de acero galvanizado, hincadas en el terreno, sobresaliendo 15 cm del suelo. Incluso replanteo, excavación manual del terreno, relleno y compactación del terreno contiguo al borde ya colocado y eliminación y limpieza del material sobrante.
Incluye: Replanteo. Excavación y preparación del terreno. Presentación, aplomado y nivelación. Hincado de las testas de los rollizos en el terreno. Relleno de la zanja y compactación del terreno. Eliminación y limpieza del material sobrante.
Criterio de cómputo de proyecto: Longitud medida según documentación gráfica de Proyecto.
Criterio de cómputo de obra: Se medirá la longitud realmente ejecutada según especificaciones de Proyecto.

| Código | Ud | Descripción | Rendimiento | Precio | Importe |
|---|---|---|---|---|---|
| mt18bma020a | m | Borde de testas de rollizos de madera de pino tratada en autoclave con sales hidrosolubles, con clase de uso 4, de 8 a 10 cm de diámetro y 35 cm de altura, enrolladas y unidas entre sí mediante alambre de acero galvanizado. (material) | 1.05 | 485.32 | 509.586 |
| mo041 | h | Oficial mampostero de construcción de obra civil. (mano de obra) | 0.732 | 363.15 | 265.826 |
| mo087 | h | Medio oficial mampostero de construcción de obra civil. (mano de obra) | 0.976 | 252.15 | 246.098 |
| % | % | Herramientas | 2 % | 1021.510 | 20.430 |
|  |  | Costes directos |  |  | 1041.940 |

Residuos:
- colocación: mt18bma020a; factor de residuo 0.007

## Recursos

**mt18bma020a** m Borde de testas de rollizos de madera de pino tratada en autoclave con sales hidrosolubles
Datos técnicos: Coste energético 843.057 MJ; Emisión de CO2 -25.676 kg; Código LER 17 02 01; Masa del elemento 13.593 kg; Volumen 0.012357 m3
Residuos:
- embalaje: re170203 Plástico. (componente de residuo); rendimiento 0.003 kg; Código LER 17 02 03; Masa del elemento 1 kg; Volumen 0.001667 m3
