# Cantero de infiltración

- Propiedad del archivo: CYPE Ingenieros S.A.
- Formato: FIEBDC-3/2016
- Programa: Generador de precios de la construcción. CYPE Ingenieros, S.A.
- Fecha: 07/11/2024
- Ámbito geográfico: Uruguay
- Divisa: UYU
- Costes indirectos: 3 %
- Gastos generales: 13 %
- Beneficio industrial: 6 %
- IVA: 21 %

## M Pisos y pisos urbanos

### MP Pisos urbanos

#### MPD Drenantes

**MPD021** m² Cantero de infiltración.
Cantero de infiltración formado por geotextil de polipropileno, (120 g/m²), rejilla alveolar de polietileno de alta densidad estable a los rayos UV, de 73x73x7 cm, color verde y relleno de las celdas con grava filtrante sin clasificar.
Criterio de valoración económica: El precio no incluye la base soporte ni el piso drenante.
Incluye: Replanteo. Colocación del geotextil. Disposición de las rejillas alveolares. Extendido del material de drenaje en una capa de grosor uniforme.
Criterio de cómputo de proyecto: Superficie medida según documentación gráfica de Proyecto.
Criterio de cómputo de obra: Se medirá la superficie realmente ejecutada según especificaciones de Proyecto.

| Código | Ud | Descripción | Rendimiento | Precio | Importe |
|---|---|---|---|---|---|
| mt01ard030b | t | Grava filtrante sin clasificar. (material) | 0.147 | 650.15 | 95.572 |
| mt18rad020a | m² | Rejilla alveolar de polietileno de alta densidad estable a los rayos UV, de 73x73x7 cm, color verde, para ejecución de superficies transitables con césped o agregado. (material) | 1 | 286.92 | 286.920 |
| mt14gso030aaae | m² | Geotextil no tejido sintético, termosoldado, de polipropileno, con una resistencia a la tracción longitudinal de 8 kN/m, una resistencia a la tracción transversal de 10,1 kN/m, una apertura de cono al ensayo de perforación dinámica según ISO 13433 inferior a 40 mm, resistencia CBR a punzonamiento 0,3 kN y una masa superficial de 120 g/m². (material) | 1 | 61.22 | 61.220 |
| mo087 | h | Medio oficial mampostero de construcción de obra civil. (mano de obra) | 0.305 | 261.88 | 79.873 |
| % | % | Herramientas | 2 % | 523.585 | 10.472 |
|  |  | Costes directos |  |  | 534.057 |

Residuos:
- colocación: mt01ard030b Grava filtrante sin clasificar; factor de residuo 0.00474561
- colocación: mt14gso030aaae; factor de residuo 0.07

## Recursos

**mt01ard030b** t Grava filtrante sin clasificar
Datos técnicos: Coste energético 75.000 MJ; Emisión de CO2 4.000 kg; Código LER 01 04 08; Masa del elemento 1000 kg; Volumen 0.666667 m3

**mt14gso030aaae** m² Geotextil no tejido sintético
Datos técnicos: Coste energético 16.404 MJ; Emisión de CO2 0.564 kg; Código LER 17 06 04; Masa del elemento 0.12 kg; Volumen 0.0002 m3
Residuos:
- embalaje: re170203 Plástico. (componente de residuo); rendimiento 0.024 kg; Código LER 17 02 03; Masa del elemento 1 kg; Volumen 0.001667 m3
