# Marca vial longitudinal de enmascaramiento

- Propiedad del archivo: CYPE Ingenieros S.A.
- Formato: FIEBDC-3/2016
- Programa: Generador de precios de la construcción. CYPE Ingenieros, S.A.
- Fecha: 09/04/2024
- Ámbito geográfico: Uruguay
- Divisa: UYU
- Costes indirectos: 3 %
- Gastos generales: 13 %
- Beneficio industrial: 6 %
- IVA: 21 %

## M Pisos y pisos urbanos

### MS Señalización vial

#### MSH Señalización horizontal

**MSH050** m Marca vial longitudinal de enmascaramiento.
Aplicación mecánica con máquina de accionamiento manual de pintura alcídica color negro, para marca vial longitudinal de enmascaramiento, de 15 cm de ancho.
Incluye: Replanteo. Barrido mediante barredora mecánica. Aplicación mecánica de la mezcla con máquina de accionamiento manual.
Criterio de cómputo de proyecto: Longitud medida según documentación gráfica de Proyecto.
Criterio de cómputo de obra: Se medirá la longitud realmente ejecutada según especificaciones de Proyecto.

| Código | Ud | Descripción | Rendimiento | Precio | Importe |
|---|---|---|---|---|---|
| mt27mvh030c | kg | Pintura alcídica color negro. (material) | 0.108 | 108.42 | 11.709 |
| mq11bar010 | h | Barredora remolcada con motor auxiliar. (maquinaria) | 0.001 | 2113.64 | 2.114 |
| mq08war010a | h | Máquina manual, para pintar marcas viales sobre la calzada. (maquinaria) | 0.006 | 1065.22 | 6.391 |
| mo041 | h | Oficial mampostero de construcción de obra civil. (mano de obra) | 0.01 | 363.15 | 3.632 |
| mo087 | h | Medio oficial mampostero de construcción de obra civil. (mano de obra) | 0.005 | 252.15 | 1.261 |
| % | % | Herramientas | 2 % | 25.107 | 0.502 |
|  |  | Costes directos |  |  | 25.609 |

Residuos:
- colocación: mt27mvh030c Pintura alcídica color negro; factor de residuo 0.055

## Recursos

**mt27mvh030c** kg Pintura alcídica color negro
Datos técnicos: Coste energético 27.070 MJ; Emisión de CO2 1.204 kg; Código LER 08 01 11; Masa del elemento 1 kg; Volumen 0.001111 m3
Residuos:
- embalaje: re170203 Plástico. (componente de residuo); rendimiento 0.032 kg; Código LER 17 02 03; Masa del elemento 1 kg; Volumen 0.001667 m3
