# Marcado de flechas e inscripciones en vías ciclistas

- Propiedad del archivo: CYPE Ingenieros S.A.
- Formato: FIEBDC-3/2016
- Programa: Generador de precios de la construcción. CYPE Ingenieros, S.A.
- Fecha: 09/04/2024
- Ámbito geográfico: Uruguay
- Divisa: UYU
- Costes indirectos: 3 %
- Gastos generales: 13 %
- Beneficio industrial: 6 %
- IVA: 21 %

## M Pisos y pisos urbanos

### MS Señalización vial

#### MSH Señalización horizontal

**MSH130** m² Marcado de flechas e inscripciones en vías ciclistas.
Aplicación mecánica con máquina de accionamiento manual de pintura alcídica color blanco, para marcado de flechas e inscripciones en vías ciclistas. Incluso microesferas de vidrio, para conseguir efecto retrorreflectante en seco y con humedad o lluvia.
Incluye: Barrido mediante barredora mecánica. Premarcaje. Aplicación mecánica de la mezcla con máquina de accionamiento manual.
Criterio de cómputo de proyecto: Superficie medida según documentación gráfica de Proyecto.
Criterio de cómputo de obra: Se medirá la superficie realmente fresada según especificaciones de Proyecto.

| Código | Ud | Descripción | Rendimiento | Precio | Importe |
|---|---|---|---|---|---|
| mt27mvh030a | kg | Pintura alcídica color blanco. (material) | 0.72 | 108.42 | 78.062 |
| mt27mvh100b | kg | Microesferas de vidrio. (material) | 0.45 | 75.39 | 33.926 |
| mq11bar010 | h | Barredora remolcada con motor auxiliar. (maquinaria) | 0.001 | 2113.64 | 2.114 |
| mq08war010a | h | Máquina manual, para pintar marcas viales sobre la calzada. (maquinaria) | 0.006 | 1065.22 | 6.391 |
| mo041 | h | Oficial mampostero de construcción de obra civil. (mano de obra) | 0.043 | 363.15 | 15.615 |
| mo087 | h | Medio oficial mampostero de construcción de obra civil. (mano de obra) | 0.085 | 252.15 | 21.433 |
| % | % | Herramientas | 2 % | 157.541 | 3.151 |
|  |  | Costes directos |  |  | 160.692 |

Residuos:
- colocación: mt27mvh030a Pintura alcídica color blanco; factor de residuo 0.055
- colocación: mt27mvh100b Microesferas de vidrio; factor de residuo 0.011

## Recursos

**mt27mvh030a** kg Pintura alcídica color blanco
Datos técnicos: Coste energético 27.070 MJ; Emisión de CO2 1.204 kg; Código LER 08 01 11; Masa del elemento 1 kg; Volumen 0.001111 m3
Residuos:
- embalaje: re170203 Plástico. (componente de residuo); rendimiento 0.032 kg; Código LER 17 02 03; Masa del elemento 1 kg; Volumen 0.001667 m3

**mt27mvh100b** kg Microesferas de vidrio
Datos técnicos: Coste energético 14.960 MJ; Emisión de CO2 1.120 kg; Código LER 17 02 02; Masa del elemento 1 kg; Volumen 0.001 m3
