# Juego biosaludable, tipo andador elíptico

- Propiedad del archivo: CYPE Ingenieros S.A.
- Formato: FIEBDC-3/2016
- Programa: Generador de precios de la construcción. CYPE Ingenieros, S.A.
- Fecha: 09/04/2024
- Ámbito geográfico: Uruguay
- Divisa: UYU
- Costes indirectos: 3 %
- Gastos generales: 13 %
- Beneficio industrial: 6 %
- IVA: 21 %

## T Equipamiento urbano

### TB Áreas de juegos biosaludables

#### TBM Para personas adultas

**TBM020** Ud Juego biosaludable, tipo andador elíptico.
Juego biosaludable, tipo andador elíptico, para un usuario, de tubo de acero galvanizado pintado con pintura de poliéster, de 149x54x177 cm. Colocación en obra: con tarugos químicos, sobre una superficie base.
Criterio de valoración económica: El precio no incluye la superficie base.
Incluye: Replanteo. Fijación del juego biosaludable.
Criterio de cómputo de proyecto: Número de unidades previstas, según documentación gráfica de Proyecto.
Criterio de cómputo de obra: Se medirá el número de unidades realmente ejecutadas según especificaciones de Proyecto.

| Código | Ud | Descripción | Rendimiento | Precio | Importe |
|---|---|---|---|---|---|
| mt50spl105b | Ud | Fijación compuesta por tarugo químico, arandela y tornillo de acero. (material) | 4 | 178.67 | 714.680 |
| mt52jbs080a | Ud | Juego biosaludable, tipo andador elíptico, para un usuario, formado por poste de tubo de acero galvanizado pintado con pintura de poliéster, estructura soporte tubular, reposapiés y empuñaduras ergonómicas de polietileno, rodamientos sellados, transmisión de potencia mediante eje multi nervado y tornillos de acero inoxidable, de 149x54x177 cm, con zona de seguridad de 15 m²; para la realización de ejercicio cardiovascular para el calentamiento del tren superior y del tren inferior. (material) | 1 | 50415.07 | 50415.070 |
| mo041 | h | Oficial mampostero de construcción de obra civil. (mano de obra) | 1.83 | 363.15 | 664.565 |
| mo087 | h | Medio oficial mampostero de construcción de obra civil. (mano de obra) | 1.83 | 252.15 | 461.435 |
| % | % | Herramientas | 2 % | 52255.750 | 1045.115 |
|  |  | Costes directos |  |  | 53300.865 |

## Recursos

**mt52jbs080a** Ud Juego biosaludable
Datos técnicos: Coste energético 3695.672 MJ; Emisión de CO2 282.353 kg
Residuos:
- embalaje: re150101 Envases de papel y cartón. (componente de residuo); rendimiento 1.584 kg; Código LER 15 01 01; Masa del elemento 1 kg; Volumen 0.001333 m3
