# Hito indicador de ejercicio

- Propiedad del archivo: CYPE Ingenieros S.A.
- Formato: FIEBDC-3/2016
- Programa: Generador de precios de la construcción. CYPE Ingenieros, S.A.
- Fecha: 09/04/2024
- Ámbito geográfico: Uruguay
- Divisa: UYU
- Costes indirectos: 3 %
- Gastos generales: 13 %
- Beneficio industrial: 6 %
- IVA: 21 %

## T Equipamiento urbano

### TD Equipamientos deportivos

#### TDC Señalización de circuitos

**TDC010** Ud Hito indicador de ejercicio.
Hito indicador de ejercicio físico al aire libre, de madera de pino silvestre, tratada en autoclave, con clase de uso 4, acabada con barniz protector, formado por panel y poste de 0,15 m de lado y 1,50 m de altura vista, con tornillería de acero galvanizado, embutida y protegida con tapones de seguridad, fijado a una base de hormigón H-20, clase de exposición ambiental A1, tamaño máximo del agregado 19,0 mm, consistencia plástica. Incluso replanteo, excavación manual del terreno y fijación del elemento.
Incluye: Replanteo. Excavación con medios manuales. Hormigonado de la base de apoyo. Fijación del elemento.
Criterio de cómputo de proyecto: Número de unidades previstas, según documentación gráfica de Proyecto.
Criterio de cómputo de obra: Se medirá el número de unidades realmente ejecutadas según especificaciones de Proyecto.

| Código | Ud | Descripción | Rendimiento | Precio | Importe |
|---|---|---|---|---|---|
| mt10hmf080Ff | m³ | Hormigón masivo H-20, clase de exposición ambiental A1, tamaño máximo del agregado 19 mm, consistencia plástica, premezclado, según CIRSOC 201 2005. (material) | 0.15 | 7217.63 | 1082.645 |
| mt52dep200c | Ud | Hito indicador de ejercicio físico al aire libre, de madera de pino silvestre, tratada en autoclave, con clase de uso 4, acabada con barniz protector, formado por panel y poste de 0,15 m de lado y 1,50 m de altura vista, con tornillería de acero galvanizado, embutida y protegida con tapones de seguridad, incluso elementos de fijación. (material) | 1 | 3737.87 | 3737.870 |
| mo041 | h | Oficial mampostero de construcción de obra civil. (mano de obra) | 0.488 | 363.15 | 177.217 |
| mo087 | h | Medio oficial mampostero de construcción de obra civil. (mano de obra) | 0.854 | 252.15 | 215.336 |
| % | % | Herramientas | 2 % | 5213.068 | 104.261 |
|  |  | Costes directos |  |  | 5317.329 |

## Recursos

**mt10hmf080Ff** m³ Hormigón masivo H-20
Datos técnicos: Coste energético 1840.000 MJ; Emisión de CO2 230.000 kg; Código LER 17 01 01; Masa del elemento 2300 kg; Volumen 1.533333 m3

**mt52dep200c** Ud Hito indicador de ejercicio físico al aire libre
Datos técnicos: Coste energético 3574.528 MJ; Emisión de CO2 -45.871 kg
Residuos:
- embalaje: re150101 Envases de papel y cartón. (componente de residuo); rendimiento 3.585 kg; Código LER 15 01 01; Masa del elemento 1 kg; Volumen 0.001333 m3
