# Juego de redes para porterías de fútbol

- Propiedad del archivo: CYPE Ingenieros S.A.
- Formato: FIEBDC-3/2016
- Programa: Generador de precios de la construcción. CYPE Ingenieros, S.A.
- Fecha: 07/11/2025
- Ámbito geográfico: Uruguay
- Divisa: UYU
- Costes indirectos: 3 %
- Gastos generales: 13 %
- Beneficio industrial: 6 %
- IVA: 21 %

## T Equipamiento urbano

### TD Equipamientos deportivos

#### TDG Juegos deportivos

**TDG120** Ud Juego de redes para porterías de fútbol.
Juego de dos redes para porterías de fútbol 7 o fútbol 8, de cuerdas de de nylon de 3 mm de diámetro.
Incluye: Replanteo. Colocación.
Criterio de cómputo de proyecto: Número de unidades previstas, según documentación gráfica de Proyecto.
Criterio de cómputo de obra: Se medirá el número de unidades realmente ejecutadas según especificaciones de Proyecto.

| Código | Ud | Descripción | Rendimiento | Precio | Importe |
|---|---|---|---|---|---|
| mt52dep340e | Ud | Juego de dos redes para porterías de fútbol 7 o fútbol 8, de cuerdas de de nylon de 3 mm de diámetro. (material) | 1 | 4557.66 | 4557.660 |
| mo011 | h | Oficial montador. (mano de obra) | 0.366 | 404.6 | 148.084 |
| mo080 | h | Medio oficial montador. (mano de obra) | 0.366 | 273.34 | 100.042 |
| % | % | Herramientas | 2 % | 4805.786 | 96.116 |
|  |  | Costes directos |  |  | 4901.902 |

Residuos:
- colocación: mt52dep340e Juego de dos redes para porterías de fútbol 7 o fútbol 8, de cuerdas de de nylon de 3 mm de diámetro; factor de residuo 0.044

## Recursos

**mt52dep340e** Ud Juego de dos redes para porterías de fútbol 7 o fútbol 8, de cuerdas de de nylon de 3 mm de diámetro
Datos técnicos: Coste energético 324.896 MJ; Emisión de CO2 10.814 kg; Código LER 20 01 11; Masa del elemento 7.6 kg; Volumen 0.010133 m3
Residuos:
- embalaje: re170203 Plástico. (componente de residuo); rendimiento 0.1 kg; Código LER 17 02 03; Masa del elemento 1 kg; Volumen 0.001667 m3
