# Balancín

- Propiedad del archivo: CYPE Ingenieros S.A.
- Formato: FIEBDC-3/2016
- Programa: Generador de precios de la construcción. CYPE Ingenieros, S.A.
- Fecha: 09/04/2024
- Ámbito geográfico: Uruguay
- Divisa: UYU
- Costes indirectos: 3 %
- Gastos generales: 13 %
- Beneficio industrial: 6 %
- IVA: 21 %

## T Equipamiento urbano

### TJ Áreas de juegos infantiles

#### TJJ Juegos infantiles

**TJJ020** Ud Balancín.
Balancín de madera de pino silvestre, tratada en autoclave, de 2 plazas, para niños de 4 a 12 años, con zona de seguridad de 12,00 m² y 1,15 m de altura libre de caída. Colocación en obra: con tarugos químicos, sobre una superficie base.
Criterio de valoración económica: El precio no incluye la superficie base.
Incluye: Replanteo. Fijación del juego infantil.
Criterio de cómputo de proyecto: Número de unidades previstas, según documentación gráfica de Proyecto.
Criterio de cómputo de obra: Se medirá el número de unidades realmente ejecutadas según especificaciones de Proyecto.

| Código | Ud | Descripción | Rendimiento | Precio | Importe |
|---|---|---|---|---|---|
| mt50spl105b | Ud | Fijación compuesta por tarugo químico, arandela y tornillo de acero. (material) | 4 | 178.67 | 714.680 |
| mt52jig020O | Ud | Balancín de madera de pino silvestre, tratada en autoclave, de 2 plazas, con muelles de acero y asientos de polietileno, para niños de 4 a 12 años, con zona de seguridad de 12,00 m² y 1,15 m de altura libre de caída, con elementos de fijación. Y. (material) | 1 | 27411.1 | 27411.100 |
| mo041 | h | Oficial mampostero de construcción de obra civil. (mano de obra) | 2.44 | 363.15 | 886.086 |
| mo087 | h | Medio oficial mampostero de construcción de obra civil. (mano de obra) | 2.44 | 252.15 | 615.246 |
| % | % | Herramientas | 2 % | 29627.112 | 592.542 |
|  |  | Costes directos |  |  | 30219.654 |

## Recursos

**mt52jig020O** Ud Balancín de madera de pino silvestre
Datos técnicos: Coste energético 3355.085 MJ; Emisión de CO2 -30.101 kg
Residuos:
- embalaje: re150101 Envases de papel y cartón. (componente de residuo); rendimiento 3.603 kg; Código LER 15 01 01; Masa del elemento 1 kg; Volumen 0.001333 m3
