# Contenedor de carga trasera, de polietileno

- Propiedad del archivo: CYPE Ingenieros S.A.
- Formato: FIEBDC-3/2016
- Programa: Generador de precios de la construcción. CYPE Ingenieros, S.A.
- Fecha: 09/04/2024
- Ámbito geográfico: Uruguay
- Divisa: UYU
- Costes indirectos: 3 %
- Gastos generales: 13 %
- Beneficio industrial: 6 %
- IVA: 21 %

## T Equipamiento urbano

### TM Equipamiento urbano

#### TMC Contenedores

**TMC010** Ud Contenedor de carga trasera, de polietileno.
Contenedor de carga trasera de polietileno de alta densidad para recogida selectiva de orgánico, de 140 l de capacidad y 56 kg de carga máxima, de 480x555x1074 mm, color marrón, provisto de dos ruedas de 200 mm de diámetro con llantas de polipropileno y cubierta de caucho macizo sobre eje electrocincado, asas auxiliares, bandas reflectantes, pedal de apertura de tapa y cerradura.
Incluye: Descarga en obra. Montaje.
Criterio de cómputo de proyecto: Número de unidades previstas, según documentación gráfica de Proyecto.
Criterio de cómputo de obra: Se medirá el número de unidades realmente ejecutadas según especificaciones de Proyecto.

| Código | Ud | Descripción | Rendimiento | Precio | Importe |
|---|---|---|---|---|---|
| mt52muc010jcco | Ud | Contenedor de carga trasera de polietileno de alta densidad para recogida selectiva de orgánico, de 140 l de capacidad y 56 kg de carga máxima, de 480x555x1074 mm, color marrón, resistente a los rayos ultravioleta, a la intemperie, a las soluciones ácidas y alcalinas, a hongos y bacterias y a detergentes, provisto de dos ruedas de 200 mm de diámetro con llantas de polipropileno y cubierta de caucho macizo sobre eje electrocincado, asas auxiliares, bandas reflectantes, pedal de apertura de tapa y cerradura. (material) | 1 | 2242.73 | 2242.730 |
| mo087 | h | Medio oficial mampostero de construcción de obra civil. (mano de obra) | 0.122 | 252.15 | 30.762 |
| % | % | Herramientas | 2 % | 2273.492 | 45.470 |
|  |  | Costes directos |  |  | 2318.962 |

## Recursos

**mt52muc010jcco** Ud Contenedor de carga trasera de polietileno de alta densidad para recogida selectiva de orgánico
Datos técnicos: Coste energético 476.159 MJ; Emisión de CO2 13.555 kg
Residuos:
- embalaje: re170203 Plástico. (componente de residuo); rendimiento 0.061 kg; Código LER 17 02 03; Masa del elemento 1 kg; Volumen 0.001667 m3
