# Jardinera de hormigón prefabricado

- Propiedad del archivo: CYPE Ingenieros S.A.
- Formato: FIEBDC-3/2016
- Programa: Generador de precios de la construcción. CYPE Ingenieros, S.A.
- Fecha: 09/04/2024
- Ámbito geográfico: Uruguay
- Divisa: UYU
- Costes indirectos: 3 %
- Gastos generales: 13 %
- Beneficio industrial: 6 %
- IVA: 21 %

## T Equipamiento urbano

### TM Equipamiento urbano

#### TMJ Jardineras

**TMJ050** Ud Jardinera de hormigón prefabricado.
Jardinera circular de hormigón prefabricado, de 80 cm de diámetro y 52 cm de altura.
Incluye: Colocación de la jardinera. Eliminación y limpieza del material sobrante.
Criterio de cómputo de proyecto: Número de unidades previstas, según documentación gráfica de Proyecto.
Criterio de cómputo de obra: Se medirá el número de unidades realmente ejecutadas según especificaciones de Proyecto.

| Código | Ud | Descripción | Rendimiento | Precio | Importe |
|---|---|---|---|---|---|
| mt52mug240i | Ud | Jardinera circular de hormigón prefabricado, de 80 cm de diámetro y 52 cm de altura. (material) | 1 | 24761.19 | 24761.190 |
| mq04cag010a | h | Camión con grúa de hasta 6 t. (maquinaria) | 0.407 | 1755.84 | 714.627 |
| mo041 | h | Oficial mampostero de construcción de obra civil. (mano de obra) | 0.451 | 363.15 | 163.781 |
| mo087 | h | Medio oficial mampostero de construcción de obra civil. (mano de obra) | 0.744 | 252.15 | 187.600 |
| % | % | Herramientas | 2 % | 25827.198 | 516.544 |
|  |  | Costes directos |  |  | 26343.742 |

## Recursos

**mt52mug240i** Ud Jardinera circular de hormigón prefabricado, de 80 cm de diámetro y 52 cm de altura
Datos técnicos: Coste energético 175.025 MJ; Emisión de CO2 24.116 kg
Residuos:
- embalaje: re150101 Envases de papel y cartón. (componente de residuo); rendimiento 1.454 kg; Código LER 15 01 01; Masa del elemento 1 kg; Volumen 0.001333 m3
