# Jardinera de hormigón prefabricado

- Propiedad del archivo: CYPE Ingenieros S.A.
- Formato: FIEBDC-3/2016
- Programa: Generador de precios de la construcción. CYPE Ingenieros, S.A.
- Fecha: 09/04/2024
- Ámbito geográfico: Uruguay
- Divisa: UYU
- Costes indirectos: 3 %
- Gastos generales: 13 %
- Beneficio industrial: 6 %
- IVA: 21 %

## T Equipamiento urbano

### TM Equipamiento urbano

#### TMJ Jardineras

**TMJ050** Ud Jardinera de hormigón prefabricado.
Jardinera circular de hormigón prefabricado, de 180 cm de diámetro y 90 cm de altura.
Incluye: Colocación de la jardinera. Eliminación y limpieza del material sobrante.
Criterio de cómputo de proyecto: Número de unidades previstas, según documentación gráfica de Proyecto.
Criterio de cómputo de obra: Se medirá el número de unidades realmente ejecutadas según especificaciones de Proyecto.

| Código | Ud | Descripción | Rendimiento | Precio | Importe |
|---|---|---|---|---|---|
| mt52mug240l | Ud | Jardinera circular de hormigón prefabricado, de 180 cm de diámetro y 90 cm de altura. (material) | 1 | 45385.31 | 45385.310 |
| mq04cag010a | h | Camión con grúa de hasta 6 t. (maquinaria) | 1.65 | 1755.84 | 2897.136 |
| mo041 | h | Oficial mampostero de construcción de obra civil. (mano de obra) | 1.83 | 363.15 | 664.565 |
| mo087 | h | Medio oficial mampostero de construcción de obra civil. (mano de obra) | 2.44 | 252.15 | 615.246 |
| % | % | Herramientas | 2 % | 49562.257 | 991.245 |
|  |  | Costes directos |  |  | 50553.502 |

## Recursos

**mt52mug240l** Ud Jardinera circular de hormigón prefabricado, de 180 cm de diámetro y 90 cm de altura
Datos técnicos: Coste energético 1528.398 MJ; Emisión de CO2 201.893 kg
Residuos:
- embalaje: re150101 Envases de papel y cartón. (componente de residuo); rendimiento 1.533 kg; Código LER 15 01 01; Masa del elemento 1 kg; Volumen 0.001333 m3
