# Bolardo extraíble, de hierro

- Propiedad del archivo: CYPE Ingenieros S.A.
- Formato: FIEBDC-3/2016
- Programa: Generador de precios de la construcción. CYPE Ingenieros, S.A.
- Fecha: 07/11/2024
- Ámbito geográfico: Uruguay
- Divisa: UYU
- Costes indirectos: 3 %
- Gastos generales: 13 %
- Beneficio industrial: 6 %
- IVA: 21 %

## T Equipamiento urbano

### TP Protecciones peatonales

#### TPH Hitos y bolardos

**TPH110** Ud Bolardo extraíble, de hierro.
Bolardo con cuerpo extraíble de hierro de 79x7x7 cm y base empotrable de acero galvanizado de 21x9x9 cm, con imprimación epoxi y pintura de poliéster en polvo color negro forja, fijado a una base de hormigón H-20, clase de exposición ambiental A1, tamaño máximo del agregado 19,0 mm, consistencia plástica con aglomerante hidráulico, compuesto por cementos de alta resistencia y aditivos específicos, de fraguado rápido.
Criterio de valoración económica: El precio incluye la excavación.
Incluye: Replanteo. Excavación con medios manuales. Hormigonado de la base de apoyo. Montaje. Eliminación y limpieza del material sobrante.
Criterio de cómputo de proyecto: Número de unidades previstas, según documentación gráfica de Proyecto.
Criterio de cómputo de obra: Se medirá el número de unidades realmente ejecutadas según especificaciones de Proyecto.

| Código | Ud | Descripción | Rendimiento | Precio | Importe |
|---|---|---|---|---|---|
| mt52mug370a | Ud | Bolardo con cuerpo extraíble de hierro de 79x7x7 cm y base empotrable de acero galvanizado de 21x9x9 cm, con imprimación epoxi y pintura de poliéster en polvo color negro forja. (material) | 1 | 8764.73 | 8764.730 |
| mt10hmf080Fe | m³ | Hormigón masivo H-20, clase de exposición ambiental A1, tamaño máximo del agregado 19 mm, consistencia muy plástica, premezclado, según CIRSOC 201 2005. (material) | 0.25 | 7272.39 | 1818.098 |
| mt09amp010a | kg | Aglomerante hidráulico, compuesto por cementos de alta resistencia y aditivos específicos, de fraguado rápido. (material) | 0.2 | 19.69 | 3.938 |
| mo041 | h | Oficial mampostero de construcción de obra civil. (mano de obra) | 0.732 | 377.17 | 276.088 |
| mo087 | h | Medio oficial mampostero de construcción de obra civil. (mano de obra) | 0.732 | 261.88 | 191.696 |
| % | % | Herramientas | 2 % | 11054.550 | 221.091 |
|  |  | Costes directos |  |  | 11275.641 |

## Recursos

**mt10hmf080Fe** m³ Hormigón masivo H-20
Datos técnicos: Coste energético 1840.000 MJ; Emisión de CO2 230.000 kg; Código LER 17 01 01; Masa del elemento 2300 kg; Volumen 1.533333 m3
