# Cartel de señalización vertical de tráfico

- Propiedad del archivo: CYPE Ingenieros S.A.
- Formato: FIEBDC-3/2016
- Programa: Generador de precios de la construcción. CYPE Ingenieros, S.A.
- Fecha: 09/04/2024
- Ámbito geográfico: Uruguay
- Divisa: UYU
- Costes indirectos: 3 %
- Gastos generales: 13 %
- Beneficio industrial: 6 %
- IVA: 21 %

## T Equipamiento urbano

### TS Señalización y soportes publicitarios

#### TSV Señalización vertical

**TSV040** m² Cartel de señalización vertical de tráfico.
Suministro y colocación sobre el soporte de cartel de señalización vertical de tráfico de lamas de aluminio, con retrorreflectancia nivel 3 (D.G.). Incluso accesorios, tornillería y elementos de anclaje.
Incluye: Montaje.
Criterio de cómputo de proyecto: Superficie medida según documentación gráfica de Proyecto.
Criterio de cómputo de obra: Se medirá la superficie realmente ejecutada según especificaciones de Proyecto.

| Código | Ud | Descripción | Rendimiento | Precio | Importe |
|---|---|---|---|---|---|
| mt53spc210c | m² | Cartel de señalización vertical de tráfico de lamas de aluminio, con retrorreflectancia nivel 3 (D.G.), incluso accesorios, tornillería y elementos de anclaje. (material) | 1 | 6505.93 | 6505.930 |
| mq07cce010a | h | Camión con cesta elevadora de brazo articulado de 16 m de altura máxima de trabajo y 260 kg de carga máxima. (maquinaria) | 0.22 | 673.93 | 148.265 |
| mo041 | h | Oficial mampostero de construcción de obra civil. (mano de obra) | 0.244 | 363.15 | 88.609 |
| mo087 | h | Medio oficial mampostero de construcción de obra civil. (mano de obra) | 0.244 | 252.15 | 61.525 |
| % | % | Herramientas | 2 % | 6804.329 | 136.087 |
|  |  | Costes directos |  |  | 6940.416 |

Residuos:
- colocación: mt53spc210c; factor de residuo 0.024

## Recursos

**mt53spc210c** m² Cartel de señalización vertical de tráfico de lamas de aluminio
Datos técnicos: Coste energético 1423.896 MJ; Emisión de CO2 104.754 kg; Código LER 17 04 02; Masa del elemento 12.7 kg; Volumen 0.008467 m3
Residuos:
- embalaje: re170203 Plástico. (componente de residuo); rendimiento 0.022 kg; Código LER 17 02 03; Masa del elemento 1 kg; Volumen 0.001667 m3
