# Señal vertical de tráfico

- Propiedad del archivo: CYPE Ingenieros S.A.
- Formato: FIEBDC-3/2016
- Programa: Generador de precios de la construcción. CYPE Ingenieros, S.A.
- Fecha: 09/04/2024
- Ámbito geográfico: Uruguay
- Divisa: UYU
- Costes indirectos: 3 %
- Gastos generales: 13 %
- Beneficio industrial: 6 %
- IVA: 21 %

## T Equipamiento urbano

### TS Señalización y soportes publicitarios

#### TSV Señalización vertical

**TSV050** Ud Señal vertical de tráfico.
Suministro y colocación sobre el soporte de señal vertical de tráfico de acero galvanizado, circular, de 90 cm de diámetro, con retrorreflectancia nivel 3 (D.G.). Incluso accesorios, tornillería y elementos de anclaje.
Incluye: Montaje.
Criterio de cómputo de proyecto: Número de unidades previstas, según documentación gráfica de Proyecto.
Criterio de cómputo de obra: Se medirá el número de unidades realmente suministradas según especificaciones de Proyecto.

| Código | Ud | Descripción | Rendimiento | Precio | Importe |
|---|---|---|---|---|---|
| mt53spc010f | Ud | Señal vertical de tráfico de acero galvanizado, circular, de 90 cm de diámetro, con retrorreflectancia nivel 3 (D.G.), incluso accesorios, tornillería y elementos de anclaje. (material) | 1 | 6330.72 | 6330.720 |
| mq07cce010a | h | Camión con cesta elevadora de brazo articulado de 16 m de altura máxima de trabajo y 260 kg de carga máxima. (maquinaria) | 0.187 | 673.93 | 126.025 |
| mo041 | h | Oficial mampostero de construcción de obra civil. (mano de obra) | 0.213 | 363.15 | 77.351 |
| mo087 | h | Medio oficial mampostero de construcción de obra civil. (mano de obra) | 0.213 | 252.15 | 53.708 |
| % | % | Herramientas | 2 % | 6587.804 | 131.756 |
|  |  | Costes directos |  |  | 6719.560 |

Residuos:
- colocación: mt53spc010f; factor de residuo 0.0053

## Recursos

**mt53spc010f** Ud Señal vertical de tráfico de acero galvanizado
Datos técnicos: Coste energético 134.395 MJ; Emisión de CO2 13.504 kg; Código LER 17 04 05; Masa del elemento 5.2 kg; Volumen 0.002476 m3
Residuos:
- embalaje: re170203 Plástico. (componente de residuo); rendimiento 0.04 kg; Código LER 17 02 03; Masa del elemento 1 kg; Volumen 0.001667 m3
