# Ensayo de ladrillos vistos

- Propiedad del archivo: CYPE Ingenieros S.A.
- Formato: FIEBDC-3/2016
- Programa: Generador de precios de la construcción. CYPE Ingenieros, S.A.
- Fecha: 07/11/2025
- Ámbito geográfico: Uruguay
- Divisa: UYU
- Costes indirectos: 3 %
- Gastos generales: 13 %
- Beneficio industrial: 6 %
- IVA: 21 %

## X Control de calidad y ensayos

### XL Materiales cerámicos

#### XLL Ladrillos

**XLL020** Ud Ensayo de ladrillos vistos.
Ensayos a realizar en laboratorio acreditado en el área técnica correspondiente, sobre una muestra de ladrillo cerámico visto, tomada en obra, para la determinación de las siguientes características: tolerancia dimensional, forma y aspecto.
Incluye: Desplazamiento a obra. Toma de muestras. Realización de ensayos. Redacción de informe de los resultados de los ensayos realizados.
Criterio de cómputo de proyecto: Ensayo a realizar, según documentación del Plan de control de calidad.

| Código | Ud | Descripción | Rendimiento | Precio | Importe |
|---|---|---|---|---|---|
| mt49des010 | Ud | Repercusión de desplazamiento a obra para la toma de muestras. (material) | 1 | 23.83 | 23.830 |
| mt49lch020 | Ud | Toma en obra de muestras de ladrillos cerámicos, cuyo peso no exceda de 50 kg. (material) | 1 | 988.91 | 988.910 |
| mt49lch090 | Ud | Ensayo para determinar la tolerancia dimensional, forma y aspecto de una muestra de ladrillos cerámicos. (material) | 1 | 3202.76 | 3202.760 |
| mt49lch030 | Ud | Informe de resultados de los ensayos realizados sobre una muestra de ladrillos cerámicos. (material) | 1 | 3093.27 | 3093.270 |
| % | % | Herramientas | 2 % | 7308.770 | 146.175 |
|  |  | Costes directos |  |  | 7454.945 |
