# Sistema S de red de seguridad para protección de grandes huecos horizontales de losa

- Propiedad del archivo: CYPE Ingenieros S.A.
- Formato: FIEBDC-3/2016
- Programa: Generador de precios de la construcción. CYPE Ingenieros, S.A.
- Fecha: 09/04/2024
- Ámbito geográfico: Uruguay
- Divisa: UYU
- Costes indirectos: 3 %
- Gastos generales: 13 %
- Beneficio industrial: 6 %
- IVA: 21 %

## Y Seguridad y salud

### YC Sistemas de protección colectiva

#### YCH Protección de huecos horizontales en estructuras

**YCH060** m² Sistema S de red de seguridad para protección de grandes huecos horizontales de losa.
Sistema S de red de seguridad, para cubrir huecos horizontales de superficie comprendida entre 250 y 500 m² en losas, formado por: red de seguridad S A2 M100 D M, de polipropileno de alta tenacidad, sin nudos, de color verde, anclada a la losa cada 50 cm con ganchos metálicos. Incluso cuerda de unión de polipropileno, para unir las redes.
Criterio de cómputo de proyecto: Superficie del hueco horizontal, medida según Estudio o Estudio Básico de Seguridad y Salud.
Criterio de cómputo de obra: Se medirá la superficie realmente montada según especificaciones de Estudio o Estudio Básico de Seguridad y Salud.

| Código | Ud | Descripción | Rendimiento | Precio | Importe |
|---|---|---|---|---|---|
| mt50sph010gb | m² | Red de seguridad S A2 M100 D M, de polipropileno de alta tenacidad, sin nudos, de color verde. Cuerda de red de calibre 5,5 mm, con tratamiento a los rayos UV. Energía de la red A2 (entre 2,2 y 4,4 kJ). Configuración de la red al rombo, con cuerda perimetral de polipropileno de 16 mm de diámetro. (material) | 1.409 | 87.53 | 123.330 |
| mt50spr170b | m | Cuerda de unión O de polipropileno de alta tenacidad, con tratamiento a los rayos UV, D=8 mm y carga de rotura superior a 7,5 kN. (material) | 0.512 | 6.57 | 3.364 |
| mt50spr020a | Ud | Gancho metálico, D=12 mm, para montaje de red horizontal. (material) | 0.441 | 47.37 | 20.890 |
| mo119 | h | Oficial 1ª Seguridad y Salud. (mano de obra) | 0.244 | 363.15 | 88.609 |
| mo120 | h | Peón Seguridad y Salud. (mano de obra) | 0.244 | 242.79 | 59.241 |
| % | % | Herramientas | 2 % | 295.434 | 5.909 |
|  |  | Costes directos |  |  | 301.343 |

Residuos:
- colocación: mt50sph010gb; factor de residuo 1

## Recursos

**mt50sph010gb** m² Red de seguridad S A2 M100 D M
Datos técnicos: Coste energético 27.456 MJ; Emisión de CO2 0.920 kg; Código LER 17 02 03; Masa del elemento 0.26 kg; Volumen 0.000433 m3
Residuos:
- embalaje: re170203 Plástico. (componente de residuo); rendimiento 0.034 kg; Código LER 17 02 03; Masa del elemento 1 kg; Volumen 0.001667 m3
