# Juego de orejeras

- Propiedad del archivo: CYPE Ingenieros S.A.
- Formato: FIEBDC-3/2016
- Programa: Generador de precios de la construcción. CYPE Ingenieros, S.A.
- Fecha: 09/04/2024
- Ámbito geográfico: Uruguay
- Divisa: UYU
- Costes indirectos: 3 %
- Gastos generales: 13 %
- Beneficio industrial: 6 %
- IVA: 21 %

## Y Seguridad y salud

### YI Equipos de protección individual

#### YIO Para los oídos

**YIO010** Ud Juego de orejeras.
Juego de orejeras, estándar, compuesto por un casquete diseñado para producir presión sobre la cabeza mediante un arnés y ajuste con almohadillado central, con atenuación acústica de 15 dB, amortizable en 10 usos.
Criterio de cómputo de proyecto: Número de unidades previstas, según Estudio o Estudio Básico de Seguridad y Salud.
Criterio de cómputo de obra: Se medirá el número de unidades realmente suministradas según especificaciones de Estudio o Estudio Básico de Seguridad y Salud.

| Código | Ud | Descripción | Rendimiento | Precio | Importe |
|---|---|---|---|---|---|
| mt50epo010aj | Ud | Juego de orejeras, estándar, con atenuación acústica de 15 dB, EPI de categoría II, cumpliendo todos los requisitos de seguridad. (material) | 0.1 | 446.84 | 44.684 |
| % | % | Herramientas | 2 % | 44.684 | 0.894 |
|  |  | Costes directos |  |  | 45.578 |
