# Falso piso continuo de placas de yeso con fibra, sistema "KNAUF"

- Propiedad del archivo: CYPE Ingenieros S.A.
- Formato: FIEBDC-3/2016
- Programa: Generador de precios de la construcción. CYPE Ingenieros, S.A.
- Fecha: 06/11/2024
- Ámbito geográfico: Uruguay
- Divisa: UYU
- Costes indirectos: 3 %
- Gastos generales: 13 %
- Beneficio industrial: 6 %
- IVA: 21 %

## R Revestimientos

### RS Pisos

#### RSE Técnicos

**RSE015** m² Falso piso continuo de placas de yeso con fibra, sistema "KNAUF".
Falso piso continuo, sistema F191.es "KNAUF", formado por placas de yeso laminado reforzado con fibras, de 1200x600 mm y 25 mm de espesor, con los bordes longitudinales machihembrados, MH, apoyadas sobre vigas (no incluidas en este precio). Incluso marcos para registros de inspección, preparación de la superficie de apoyo mediante aspirado y limpieza de restos de obra, imprimación de la superficie base, con imprimación Estrichgrund "KNAUF", banda perimetral de lana de roca para la desolidarización del perímetro, banda de apoyo Tecnosol "KNAUF" sobre cada viga, unión de las placas mediante pegamento para juntas MH "KNAUF", aplicado en la zona de machihembrado e imprimación de la superficie, con imprimación Estrichgrund "KNAUF", para reducir la absorción y mejorar la adherencia. Totalmente montado y preparado para soportar un piso (no incluido en este precio).
Incluye: Imprimación de la superficie base. Colocación de la banda perimetral. Colocación de la banda de apoyo sobre las vigas. Colocación de las placas. Imprimación de la superficie de acabado.
Criterio de cómputo de proyecto: Superficie útil, medida según documentación gráfica de Proyecto. No se ha incrementado el metraje por roturas y recortes, ya que en la descomposición se ha considerado un 5% más de piezas.
Criterio de cómputo de obra: Se medirá la superficie realmente ejecutada según especificaciones de Proyecto.

| Código | Ud | Descripción | Rendimiento | Precio | Importe |
|---|---|---|---|---|---|
| mt12pik040c | kg | Imprimación Estrichgrund "KNAUF", para reducir la absorción y mejorar la adherencia, a base de resinas sintéticas en dispersión acuosa y pigmentos, sin disolventes. (material) | 0.2 | 13.5 | 2.700 |
| mt12psk040c | m | Banda perimetral Brio "KNAUF" de lana de roca de 12 mm de espesor, 100 mm de ancho y 1200 mm de longitud. (material) | 1 | 278.97 | 278.970 |
| mt12psk045b | m | Banda de apoyo autoadhesiva Tecnosol "KNAUF". (material) | 0.01 | 22.68 | 0.227 |
| mt12psk050ac | m² | Placa de yeso laminado reforzado con fibras, de 1200x600 mm y 25 mm de espesor, con los bordes longitudinales machihembrados, MH "KNAUF", para aplicación en falsos pisos continuos; clasificación 3/2/A/1. (material) | 1.05 | 2023.43 | 2124.602 |
| mt12psk070b | Ud | Cartucho de 600 ml de pegamento para juntas Tecnosol "KNAUF". (material) | 0.067 | 425.12 | 28.483 |
| mo011 | h | Oficial montador. (mano de obra) | 0.277 | 387.56 | 107.354 |
| mo080 | h | Medio oficial montador. (mano de obra) | 0.277 | 261.88 | 72.541 |
| % | % | Herramientas | 2 % | 2614.877 | 52.298 |
|  |  | Costes directos |  |  | 2667.175 |

Residuos:
- colocación: mt12pik040c; factor de residuo 0.06
- colocación: mt12psk040c Banda perimetral Brio "KNAUF" de lana de roca de 12 mm de espesor, 100 mm de ancho y 1200 mm de longitud; factor de residuo 0.05918
- colocación: mt12psk050ac; factor de residuo 0.0045

## Recursos

**mt12pik040c** kg Imprimación Estrichgrund "KNAUF"
Datos técnicos: Coste energético 0.291 MJ; Emisión de CO2 0.014 kg; Código LER 17 09 04; Masa del elemento 1 kg; Volumen 0.000667 m3
Residuos:
- embalaje: re170203 Plástico. (componente de residuo); rendimiento 0.003 kg; Código LER 17 02 03; Masa del elemento 1 kg; Volumen 0.001667 m3

**mt12psk040c** m Banda perimetral Brio "KNAUF" de lana de roca de 12 mm de espesor, 100 mm de ancho y 1200 mm de longitud
Datos técnicos: Coste energético 3.039 MJ; Emisión de CO2 0.082 kg; Código LER 17 06 04; Masa del elemento 0.05 kg; Volumen 0.000083 m3
Residuos:
- embalaje: re170203 Plástico; rendimiento 0.002 kg

**mt12psk050ac** m² Placa de yeso laminado reforzado con fibras
Datos técnicos: Coste energético 986.203 MJ; Emisión de CO2 14.697 kg; Código LER 17 08 02; Masa del elemento 37.5 kg; Volumen 0.0375 m3
Residuos:
- embalaje: re170203 Plástico; rendimiento 0.015 kg
