# Cielorraso registrable de paneles de lana de madera. Sistema "KNAUF"

- Propiedad del archivo: CYPE Ingenieros S.A.
- Formato: FIEBDC-3/2016
- Programa: Generador de precios de la construcción. CYPE Ingenieros, S.A.
- Fecha: 06/11/2025
- Ámbito geográfico: Uruguay
- Divisa: UYU
- Costes indirectos: 3 %
- Gastos generales: 13 %
- Beneficio industrial: 6 %
- IVA: 21 %

## R Revestimientos

### RT Cielorrasos en interiores

#### RTT Registrables, de madera

**RTT016** m² Cielorraso registrable de paneles de lana de madera. Sistema "KNAUF".
Cielorraso registrable suspendido, situado a una altura menor de 4 m. Sistema Fibralith "KNAUF", constituido por: ESTRUCTURA: perfilería vista, de acero galvanizado, color blanco, con suela de 24 mm de ancho, comprendiendo perfiles primarios y secundarios; PANELES: paneles ligeros de lana de madera, gama Organic, modelo Organic A "KNAUF", de 600x600 mm y 15 mm de espesor, acabado Pure, resistencia térmica 0,188 m²K/W, conductividad térmica 0,08 W/(mK). Incluso perfiles angulares, fijaciones para el anclaje de los perfiles, tornillería para la fijación de los paneles y accesorios de montaje.
Incluye: Trazado en los muros del nivel del cielorraso. Nivelación y fijación de los perfiles perimetrales. Replanteo de los perfiles primarios de la trama. Señalización de los puntos de anclaje a la losa o elemento soporte. Nivelación y suspensión de los perfiles primarios y secundarios de la trama. Corte de los paneles. Colocación de los paneles. Resolución de encuentros y puntos singulares.
Criterio de cómputo de proyecto: Superficie medida entre paramentos, según documentación gráfica de Proyecto, sin descontar huecos para instalaciones.
Criterio de cómputo de obra: Se medirá la superficie realmente ejecutada según especificaciones de Proyecto, sin descontar huecos para instalaciones.

| Código | Ud | Descripción | Rendimiento | Precio | Importe |
|---|---|---|---|---|---|
| mt16vkk010a | m² | Panel ligero de lana de madera, gama Organic, modelo Organic A "KNAUF", de 600x600 mm y 15 mm de espesor, acabado Pure, formado por virutas de madera de 1,0 mm de diámetro aglomeradas con cemento, resistencia térmica 0,188 m²K/W, conductividad térmica 0,08 W/(mK), densidad 533,3 kg/m³, factor de resistencia a la difusión del vapor de agua 0,4 y Euroclase B-s1, d0 de reacción al fuego, para aislamiento térmico y acústico y protección frente a incendios, en edificación. (material) | 1.02 | 1205.28 | 1229.386 |
| mt12pfk060ca | m | Perfil primario EASY T - 24/38/3700 mm "KNAUF", color blanco, de acero galvanizado. (material) | 0.9 | 68.45 | 61.605 |
| mt12pfk060ja | m | Perfil secundario EASY TG - 24/32/600 mm "KNAUF", color blanco, de acero galvanizado. (material) | 1.75 | 68.45 | 119.788 |
| mt12pfk060ka | m | Perfil secundario EASY TG - 24/32/1200 mm "KNAUF", color blanco, de acero galvanizado. (material) | 0.9 | 68.45 | 61.605 |
| mt12pfk050f | m | Perfil angular EASY L - 25/25/3050 mm "KNAUF", color blanco, de acero galvanizado. (material) | 0.8 | 63.19 | 50.552 |
| mt12pek050a | Ud | Cuelgue Nonius "KNAUF", para cielorrasos suspendidos. (material) | 0.75 | 12.14 | 9.105 |
| mt12pek050b | Ud | Seguro Nonius "KNAUF", para cielorrasos suspendidos. (material) | 0.75 | 1.6 | 1.200 |
| mt12pek050c | Ud | Parte superior Nonius "KNAUF", 530/630, para cielorrasos suspendidos. (material) | 0.75 | 21.33 | 15.998 |
| mt12pek030 | Ud | Varilla de cuelgue "KNAUF" de 100 cm. (material) | 0.75 | 13.85 | 10.388 |
| mt12psg220 | Ud | Fijación compuesta por tarugo y tornillo 5x27. (material) | 0.75 | 2.26 | 1.695 |
| mo015 | h | Oficial colocador de cielorraso. (mano de obra) | 0.231 | 404.6 | 93.463 |
| mo082 | h | Medio oficial colocador de cielorraso. (mano de obra) | 0.231 | 273.34 | 63.142 |
| % | % | Herramientas | 2 % | 1717.927 | 34.359 |
|  |  | Costes directos |  |  | 1752.286 |

Residuos:
- colocación: mt16vkk010a; factor de residuo 0.024
- colocación: mt12pfk060ca Perfil primario EASY T - 24/38/3700 mm "KNAUF", color blanco, de acero galvanizado; factor de residuo 0.0162207
- colocación: mt12pfk060ja Perfil secundario EASY TG - 24/32/600 mm "KNAUF", color blanco, de acero galvanizado; factor de residuo 0.0162174
- colocación: mt12pfk060ka Perfil secundario EASY TG - 24/32/1200 mm "KNAUF", color blanco, de acero galvanizado; factor de residuo 0.0162174
- colocación: mt12pfk050f Perfil angular EASY L - 25/25/3050 mm "KNAUF", color blanco, de acero galvanizado; factor de residuo 0.016813
- colocación: mt12pek030 Varilla de cuelgue "KNAUF" de 100 cm; factor de residuo 0.02

## Recursos

**mt16vkk010a** m² Panel ligero de lana de madera
Datos técnicos: Coste energético 85.892 MJ; Emisión de CO2 2.163 kg; Código LER 17 06 04; Masa del elemento 8 kg; Volumen 0.013333 m3
Residuos:
- embalaje: re170203 Plástico. (componente de residuo); rendimiento 0.034 kg; Código LER 17 02 03; Masa del elemento 1 kg; Volumen 0.001667 m3

**mt12pfk060ca** m Perfil primario EASY T - 24/38/3700 mm "KNAUF", color blanco, de acero galvanizado
Datos técnicos: Coste energético 38.994 MJ; Emisión de CO2 1.201 kg; Código LER 17 04 05; Masa del elemento 0.29 kg; Volumen 0.000138 m3
Residuos:
- embalaje: re170203 Plástico; rendimiento 0.006 kg

**mt12pfk060ja** m Perfil secundario EASY TG - 24/32/600 mm "KNAUF", color blanco, de acero galvanizado
Datos técnicos: Coste energético 31.040 MJ; Emisión de CO2 0.958 kg; Código LER 17 04 05; Masa del elemento 0.23 kg; Volumen 0.00011 m3
Residuos:
- embalaje: re170203 Plástico; rendimiento 0.006 kg

**mt12pfk060ka** m Perfil secundario EASY TG - 24/32/1200 mm "KNAUF", color blanco, de acero galvanizado
Datos técnicos: Coste energético 31.040 MJ; Emisión de CO2 0.958 kg; Código LER 17 04 05; Masa del elemento 0.23 kg; Volumen 0.00011 m3
Residuos:
- embalaje: re170203 Plástico; rendimiento 0.006 kg

**mt12pfk050f** m Perfil angular EASY L - 25/25/3050 mm "KNAUF", color blanco, de acero galvanizado
Datos técnicos: Coste energético 31.027 MJ; Emisión de CO2 0.958 kg; Código LER 17 04 05; Masa del elemento 0.23 kg; Volumen 0.00011 m3
Residuos:
- embalaje: re170203 Plástico; rendimiento 0.005 kg

**mt12pek030** Ud Varilla de cuelgue "KNAUF" de 100 cm
Datos técnicos: Coste energético 6.668 MJ; Emisión de CO2 0.291 kg; Código LER 17 04 05; Masa del elemento 0.3 kg; Volumen 0.000143 m3
Residuos:
- embalaje: re170203 Plástico; rendimiento 0.025 kg
