# Impermeabilización líquida de jardinera, por el interior

- Propiedad del archivo: CYPE INGENIEROS, S.A.
- Formato: FIEBDC-3/2002
- Ámbito geográfico: Uruguay
- Divisa: UYU
- Costes indirectos: 3.00 %
- Gastos generales: 13.00 %
- Beneficio industrial: 6.00 %
- IVA: 21.00 %

## N Aislamientos e impermeabilizaciones

### NL Impermeabilizaciones líquidas

#### NLD Jardineras

**NLD010** m² Impermeabilización líquida de jardinera, por el interior.
Impermeabilización líquida de jardinera, por el interior, con una mano de impermeabilizante líquido, MasterSeal M 860 "MBCC de Sika", de color gris, de dos componentes a base de resina de poliurea sin disolventes y pigmentos; previa aplicación de una mano de imprimación incolora de dos componentes, MasterTop P 622 "MBCC de Sika", a base de resina epoxi sin disolventes, de baja viscosidad. Incluso geotextil no tejido de fibras de poliéster y masilla tixotrópica, para la resolución de puntos singulares.
Incluye: Limpieza y preparación de la superficie. Aplicación de la imprimación. Resolución de los puntos singulares. Aplicación del impermeabilizante.
Criterio de cómputo de proyecto: Superficie medida según documentación gráfica de Proyecto.
Criterio de cómputo de obra: Se medirá la superficie realmente ejecutada según especificaciones de Proyecto.

| Código | Ud | Descripción | Rendimiento | Precio | Importe |
|---|---|---|---|---|---|
| mt27upx040c | kg | Imprimación incolora de dos componentes, MasterTop P 622 "MBCC de Sika", a base de resina epoxi sin disolventes, de baja viscosidad, para aplicar sobre superficie soporte de hormigón o de mortero. (material) | 0.400 | 454.08 | 181.63 |
| mt15dag504a | m² | Geotextil no tejido de fibras de poliéster, de 100 g/m² de masa superficial y 0,82 mm de espesor, suministrado en rollos de 0,2x100 m. (material) | 0.050 | 169.22 | 8.46 |
| mt15dag502a | kg | Masilla tixotrópica a base de poliuretano líquido, color gris. (material) | 0.100 | 1073.71 | 107.37 |
| mt15bas165a | kg | Impermeabilizante líquido, MasterSeal M 860 "MBCC de Sika", de color gris, de dos componentes a base de resina de poliurea sin disolventes y pigmentos, permeable al vapor de agua, con dureza Shore A aproximada de 75, según ISO 868 y elongación a rotura >= 700%, según ISO 8339, para aplicar con llana dentada, para conformar una membrana impermeable en techos planos o inclinados. (material) | 1.600 | 892.91 | 1428.66 |
| mo032 | h | Oficial instalador de material aislante contra humedades. (mano de obra) | 0.166 | 377.17 | 62.61 |
| mo070 | h | Medio oficial instalador de material aislante contra humedades. (mano de obra) | 0.166 | 261.88 | 43.47 |
| % | % | Herramientas | 2 % | 1832.20 | 36.64 |
|  |  | Costes directos |  |  | 1868.84 |
