# Puente de unión, para conexión entre cimientos, en recalce de fundación, a base de resina epoxi

- Propiedad del archivo: CYPE INGENIEROS, S.A.
- Formato: FIEBDC-3/2002
- Ámbito geográfico: Uruguay
- Divisa: UYU
- Costes indirectos: 3.00 %
- Gastos generales: 13.00 %
- Beneficio industrial: 6.00 %
- IVA: 21.00 %

## C Fundaciones

### CZ Recalces

#### CZO Conexión entre cimientos

**CZO030** m² Puente de unión, para conexión entre cimientos, en recalce de fundación, a base de resina epoxi.
Aplicación manual de imprimación activa de dos componentes a base de resina epoxi, MasterEmaco P 2000 BP "MBCC de Sika", de color rojo, con 1 kg/m² de consumo medio, en fundación existente de hormigón, para conexión lateral entre la fundación existente y la nueva fundación de hormigón, en recalce de fundación.
Criterio de valoración económica: El precio no incluye la nueva fundación.
Incluye: Limpieza de la superficie soporte. Preparación de la mezcla. Aplicación del producto.
Criterio de cómputo de proyecto: Superficie medida según documentación gráfica de Proyecto.
Criterio de cómputo de obra: Se medirá la superficie realmente ejecutada según especificaciones de Proyecto.

| Código | Ud | Descripción | Rendimiento | Precio | Importe |
|---|---|---|---|---|---|
| mt09reh040n | kg | Imprimación activa de dos componentes a base de resina epoxi, MasterEmaco P 2000 BP "MBCC de Sika", de color rojo, impermeable al agua, al oxígeno, a los cloruros y a los aceites, para la protección y pasivación de armaduras de acero, y como puente de unión entre hormigón o mortero fresco y hormigón o mortero endurecido (material) | 1.000 | 305.54 | 305.54 |
| mo112 | h | Peón especializado de albañil de construcción. (mano de obra) | 0.132 | 256.29 | 33.83 |
| % | % | Herramientas | 2 % | 339.37 | 6.79 |
|  |  | Costes directos |  |  | 346.16 |
