# Relleno de trasdós de cáscara

- Propiedad del archivo: CYPE INGENIEROS, S.A.
- Formato: FIEBDC-3/2002
- Ámbito geográfico: Uruguay
- Divisa: UYU
- Costes indirectos: 3.00 %
- Gastos generales: 13.00 %
- Beneficio industrial: 6.00 %
- IVA: 21.00 %

## E Estructuras

### EF Mampostería

#### EFE Cáscaras

**EFE021** m³ Relleno de trasdós de cáscara.
Relleno de trasdós de cáscara con hormigón masivo H-15, clase de exposición ambiental A1, tamaño máximo del agregado 19,0 mm, consistencia muy plástica, con medios manuales.
Incluye: Extendido del material de relleno en tongadas de espesor uniforme. Afinado a la regla y nivelación de la superficie de acabado.
Criterio de cómputo de proyecto: Volumen medido según documentación gráfica de Proyecto.
Criterio de cómputo de obra: Se medirá el volumen realmente ejecutado según especificaciones de Proyecto.

| Código | Ud | Descripción | Rendimiento | Precio | Importe |
|---|---|---|---|---|---|
| mt10hmf080Ee | m³ | Hormigón masivo H-15, clase de exposición ambiental A1, tamaño máximo del agregado 19 mm, consistencia muy plástica, premezclado, según CIRSOC 201 2005. (material) | 1.050 | 6960.53 | 7308.56 |
| mo020 | h | Oficial mampostero de albañil de construcción. (mano de obra) | 0.683 | 377.17 | 257.61 |
| mo113 | h | Peón de albañil de construcción. (mano de obra) | 1.366 | 252.16 | 344.45 |
| % | % | Herramientas | 2 % | 7910.62 | 158.21 |
|  |  | Costes directos |  |  | 8068.83 |
