# Pintura para uso alimentario

- Propiedad del archivo: CYPE Ingenieros S.A.
- Formato: FIEBDC-3/2016
- Programa: Generador de precios de la construcción. CYPE Ingenieros, S.A.
- Fecha: 06/11/2024
- Ámbito geográfico: Uruguay
- Divisa: UYU
- Costes indirectos: 3 %
- Gastos generales: 13 %
- Beneficio industrial: 6 %
- IVA: 21 %

## R Revestimientos

### RO Pinturas para uso específico

#### ROA Uso alimentario

**ROA010** m² Pintura para uso alimentario.
Aplicación manual de dos manos de revestimiento impermeabilizante bicomponente, MasterSeal M 391 Red "MBCC de Sika", color rojo, a base de resinas epoxi y poliamida, sin aminas aromáticas, (rendimiento: 0,3 kg/m² cada mano), sobre superficies interiores de tanques o silos de acero para uso alimentario.
Incluye: Preparación de la mezcla. Aplicación de dos manos de acabado.
Criterio de cómputo de proyecto: Superficie medida según documentación gráfica de Proyecto, con el mismo criterio que el soporte base.
Criterio de cómputo de obra: Se medirá la superficie realmente ejecutada según especificaciones de Proyecto, con el mismo criterio que el soporte base.

| Código | Ud | Descripción | Rendimiento | Precio | Importe |
|---|---|---|---|---|---|
| mt15bas290ea | kg | Revestimiento impermeabilizante bicomponente, MasterSeal M 391 Red "MBCC de Sika", color rojo, a base de resinas epoxi y poliamida, sin aminas aromáticas, con certificado de aptitud para estar en contacto con productos alimentarios. (material) | 0.6 | 1897.5 | 1138.500 |
| mo038 | h | Oficial pintor. (mano de obra) | 0.189 | 377.17 | 71.285 |
| mo076 | h | Medio oficial pintor. (mano de obra) | 0.189 | 261.88 | 49.495 |
| % | % | Herramientas | 2 % | 1259.280 | 25.186 |
|  |  | Costes directos |  |  | 1284.466 |

Residuos:
- colocación: mt15bas290ea; factor de residuo 0.021

## Recursos

**mt15bas290ea** kg Revestimiento impermeabilizante bicomponente
Datos técnicos: Coste energético 19.984 MJ; Emisión de CO2 0.744 kg; Código LER 17 09 04; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3
