# Colector enterrado

- Propiedad del archivo: CYPE INGENIEROS, S.A.
- Formato: FIEBDC-3/2002
- Ámbito geográfico: Uruguay
- Divisa: UYU
- Costes indirectos: 3.00 %
- Gastos generales: 13.00 %
- Beneficio industrial: 6.00 %
- IVA: 21.00 %

## A Preparación del terreno

### AS Red de desagüe cloacal

#### ASC Colectoras

**ASC010** m Colector enterrado.
Colector enterrado de red horizontal de saneamiento, con cámaras de inspección, con una pendiente mínima del 2%, para la evacuación de aguas residuales y/o pluviales, formado por tubo de polipropileno, serie SN-10, rigidez anular nominal 10 kN/m², de 315 mm de diámetro exterior, con junta elástica, colocado sobre cama de arena de 10 cm de espesor, debidamente compactada y nivelada con pisón vibrante de guiado manual, relleno lateral compactando hasta los riñones y posterior relleno con la misma arena hasta 30 cm por encima de la generatriz superior de la tubería. Incluso lubricante para montaje.
Criterio de valoración económica: El precio no incluye las cámaras de inspección, la excavación ni el relleno principal.
Incluye: Replanteo y trazado del conducto en planta y pendientes. Presentación en seco de tubos y piezas especiales. Vertido de la arena en el fondo de la zanja. Descenso y colocación de los colectores en el fondo de la zanja. Montaje, conexionado y comprobación de su correcto funcionamiento. Ejecución del relleno envolvente.
Criterio de cómputo de proyecto: Longitud medida en proyección horizontal, según documentación gráfica de Proyecto, entre caras interiores de cámaras de inspección.
Criterio de cómputo de obra: Se medirá, en proyección horizontal, la longitud realmente ejecutada según especificaciones de Proyecto, entre caras interiores de cámaras de inspección, incluyendo los tramos ocupados por piezas especiales.

| Código | Ud | Descripción | Rendimiento | Precio | Importe |
|---|---|---|---|---|---|
| mt01ara010a | m³ | Arena con granulometría de 0 a 5 mm de diámetro, limpia. (material) | 0.501 | 478.37 | 239.66 |
| mt11tpg010f | m | Tubo de polipropileno para saneamiento, serie SN-10, rigidez anular nominal 10 kN/m², de pared tricapa, color teja, de 315 mm de diámetro exterior y 10,7 mm de espesor, fabricado según la norma CEN TC 155 WG13, incluso juntas de goma. (material) | 1.050 | 5544.03 | 5821.23 |
| mt11ade100a | kg | Lubricante para unión mediante junta elástica de tubos y accesorios. (material) | 0.006 | 736.08 | 4.42 |
| mq04dua020b | h | Dumper de descarga frontal de 2 t de carga útil. (maquinaria) | 0.042 | 322.79 | 13.56 |
| mq02rop020 | h | Pisón vibrante de guiado manual, de 80 kg, con placa de 30x30 cm, tipo rana. (maquinaria) | 0.317 | 121.87 | 38.63 |
| mq02cia020j | h | Camión cisterna, de 8 m³ de capacidad. (maquinaria) | 0.004 | 3696.58 | 14.79 |
| mo020 | h | Oficial mampostero de albañil de construcción. (mano de obra) | 0.302 | 363.15 | 109.67 |
| mo113 | h | Peón de albañil de construcción. (mano de obra) | 0.282 | 242.79 | 68.47 |
| mo008 | h | Oficial plomero. (mano de obra) | 0.263 | 373.16 | 98.14 |
| mo107 | h | Medio oficial plomero. (mano de obra) | 0.132 | 251.66 | 33.22 |
| % | % | Herramientas | 2 % | 6441.79 | 128.84 |
|  |  | Costes directos |  |  | 6570.63 |
