# Colector en platea de fundación

- Propiedad del archivo: CYPE INGENIEROS, S.A.
- Formato: FIEBDC-3/2002
- Ámbito geográfico: Uruguay
- Divisa: UYU
- Costes indirectos: 3.00 %
- Gastos generales: 13.00 %
- Beneficio industrial: 6.00 %
- IVA: 21.00 %

## A Preparación del terreno

### AS Red de desagüe cloacal

#### ASC Colectoras

**ASC020** m Colector en platea de fundación.
Colector enterrado de red horizontal de saneamiento, sin cámaras de inspección, mediante sistema integral registrable, en platea de fundación, con una pendiente mínima del 3%, para la evacuación de aguas residuales y/o pluviales, formado por tubo de polipropileno, serie SN-10, rigidez anular nominal 10 kN/m², de 500 mm de diámetro exterior, con junta elástica, empotrada en platea de fundación. Incluso accesorios, registros, uniones y piezas especiales, lubricante para montaje y fijación a la armadura de la losa.
Incluye: Replanteo y trazado del conducto en planta y pendientes. Presentación en seco de tubos y piezas especiales. Montaje, conexionado y comprobación de su correcto funcionamiento.
Criterio de cómputo de proyecto: Longitud medida en proyección horizontal, según documentación gráfica de Proyecto.
Criterio de cómputo de obra: Se medirá, en proyección horizontal, la longitud realmente ejecutada según especificaciones de Proyecto, incluyendo los tramos ocupados por piezas especiales.

| Código | Ud | Descripción | Rendimiento | Precio | Importe |
|---|---|---|---|---|---|
| mt11tpg010h | m | Tubo de polipropileno para saneamiento, serie SN-10, rigidez anular nominal 10 kN/m², de pared tricapa, color teja, de 500 mm de diámetro exterior y 16,8 mm de espesor, fabricado según la norma CEN TC 155 WG13, incluso juntas de goma. (material) | 1.050 | 14729.22 | 15465.68 |
| mt11tpg020h | Ud | Repercusión, por m de tubería, de accesorios, uniones y piezas especiales para tubo de polipropileno para saneamiento, serie SN-10, de 500 mm de diámetro exterior. (material) | 2.000 | 4418.77 | 8837.54 |
| mt11ade100a | kg | Lubricante para unión mediante junta elástica de tubos y accesorios. (material) | 0.010 | 736.08 | 7.36 |
| mo008 | h | Oficial plomero. (mano de obra) | 0.460 | 373.16 | 171.65 |
| mo107 | h | Medio oficial plomero. (mano de obra) | 0.230 | 251.66 | 57.88 |
| % | % | Herramientas | 2 % | 24540.11 | 490.80 |
|  |  | Costes directos |  |  | 25030.91 |
