# Sumidero sifónico

- Propiedad del archivo: CYPE INGENIEROS, S.A.
- Formato: FIEBDC-3/2002
- Ámbito geográfico: Uruguay
- Divisa: UYU
- Costes indirectos: 3.00 %
- Gastos generales: 13.00 %
- Beneficio industrial: 6.00 %
- IVA: 21.00 %

## A Preparación del terreno

### AS Red de desagüe cloacal

#### ASI Sistemas de drenaje de suelos

**ASI020** Ud Sumidero sifónico.
Instalación de sumidero sifónico de PVC, de salida vertical de 90 mm de diámetro, con rejilla de PVC de 250x250 mm, para recogida de aguas pluviales o de locales húmedos. Incluso accesorios de montaje, piezas especiales y elementos de sujeción.
Incluye: Replanteo y trazado. Montaje, conexionado y comprobación de su correcto funcionamiento.
Criterio de cómputo de proyecto: Número de unidades previstas, según documentación gráfica de Proyecto.
Criterio de cómputo de obra: Se medirá el número de unidades realmente ejecutadas según especificaciones de Proyecto.

| Código | Ud | Descripción | Rendimiento | Precio | Importe |
|---|---|---|---|---|---|
| mt11sup030i | Ud | Sumidero sifónico de PVC, de salida vertical de 90 mm de diámetro, con rejilla de PVC de 250x250 mm. (material) | 1.000 | 852.07 | 852.07 |
| mt11var020 | Ud | Kit de accesorios de montaje, piezas especiales y elementos de sujeción, para saneamiento. (material) | 1.000 | 26.13 | 26.13 |
| mo008 | h | Oficial plomero. (mano de obra) | 0.388 | 373.16 | 144.79 |
| % | % | Herramientas | 2 % | 1022.99 | 20.46 |
|  |  | Costes directos |  |  | 1043.45 |
