# Transporte, puesta en obra y retirada de equipo completo para perforación de pilotes

- Propiedad del archivo: CYPE INGENIEROS, S.A.
- Formato: FIEBDC-3/2002
- Ámbito geográfico: Uruguay
- Divisa: UYU
- Costes indirectos: 3.00 %
- Gastos generales: 13.00 %
- Beneficio industrial: 6.00 %
- IVA: 21.00 %

## C Fundaciones

### CP Profundas

#### CPI Pilotes "in situ"

**CPI001** Ud Transporte, puesta en obra y retirada de equipo completo para perforación de pilotes.
Transporte, puesta en obra y retirada de equipo completo de perforación, para la realización de pilotes de extracción con entubación recuperable, a una distancia de entre 100 y 200 km.
Criterio de valoración económica: El precio incluye el desplazamiento a la obra del personal especializado.
Incluye: Transporte a la obra. Montaje del equipo. Desmontaje del equipo. Retirada del equipo.
Criterio de cómputo de proyecto: Número de unidades previstas, según documentación gráfica de Proyecto.
Criterio de cómputo de obra: Se medirá el número de unidades realmente ejecutadas según especificaciones de Proyecto.

| Código | Ud | Descripción | Rendimiento | Precio | Importe |
|---|---|---|---|---|---|
| mq03pii010i | Ud | Transporte, puesta en obra y retirada de equipo completo para perforación de pilote de extracción con entubación recuperable, a una distancia de entre 100 y 200 km, limpieza y retirada de sobrantes. (maquinaria) | 1.000 | 338108.11 | 338108.11 |
| % | % | Herramientas | 2 % | 338108.11 | 6762.16 |
|  |  | Costes directos |  |  | 344870.27 |
