# Pozo romano de hormigón masivo

- Propiedad del archivo: CYPE INGENIEROS, S.A.
- Formato: FIEBDC-3/2002
- Ámbito geográfico: Uruguay
- Divisa: UYU
- Costes indirectos: 3.00 %
- Gastos generales: 13.00 %
- Beneficio industrial: 6.00 %
- IVA: 21.00 %

## C Fundaciones

### CP Profundas

#### CPT Pozos romanos

**CPT015** m³ Pozo romano de hormigón masivo.
Pozo romano de hormigón masivo, realizado con hormigón H-21, condición de exposición no agresiva, tamaño máximo del agregado 26,5 mm, ámbito de consistencia A-3, premezclado y vertido desde camión a través de tubo Tremie.
Incluye: Replanteo y trazado de los ejes de los grupos de pozos romanos. Puesta en obra del hormigón. Limpieza y retirada de sobrantes.
Criterio de cómputo de proyecto: Volumen medido sobre las secciones teóricas de la excavación, según documentación gráfica de Proyecto.
Criterio de cómputo de obra: Se medirá el volumen teórico ejecutado según especificaciones de Proyecto, sin incluir los incrementos por excesos de excavación no autorizados.

| Código | Ud | Descripción | Rendimiento | Precio | Importe |
|---|---|---|---|---|---|
| mt10hmf081amb | m³ | Hormigón masivo H-21, condición de exposición no agresiva, tamaño máximo del agregado 26,5 mm, ámbito de consistencia A-3, premezclado, según CIRSOC 201 1982. (material) | 1.100 | 7128.63 | 7841.49 |
| au00auh020 |  | Canaleta para vertido del hormigón. | 1.000 | 0.00 | 0.00 |
| au00auh050 |  | Tubo Tremie. | 1.000 | 0.00 | 0.00 |
| mo045 | h | Oficial vertedor de hormigón. (mano de obra) | 0.055 | 392.50 | 21.59 |
| mo092 | h | Medio oficial vertedor de hormigón. (mano de obra) | 0.250 | 272.35 | 68.09 |
| % | % | Herramientas | 2 % | 7931.17 | 158.62 |
|  |  | Costes directos |  |  | 8089.79 |
