# Demolición de muro de hormigón armado

- Propiedad del archivo: CYPE INGENIEROS, S.A.
- Formato: FIEBDC-3/2002
- Ámbito geográfico: Uruguay
- Divisa: UYU
- Costes indirectos: 3.00 %
- Gastos generales: 13.00 %
- Beneficio industrial: 6.00 %
- IVA: 21.00 %

## D Demoliciones

### DD Fundaciones

#### DDC Muros de contención

**DDC020** m³ Demolición de muro de hormigón armado.
Demolición de muro de contención de hormigón armado con martillo neumático y equipo de oxicorte, y carga manual sobre camión o contenedor.
Incluye: Demolición del elemento. Corte de las armaduras. Fragmentación de los escombros en piezas manejables. Retirada y acopio de escombros. Limpieza de los restos de obra. Carga manual de escombros sobre camión o contenedor.
Criterio de cómputo de proyecto: Volumen medido según documentación gráfica de Proyecto.
Criterio de cómputo de obra: Se medirá el volumen realmente demolido según especificaciones de Proyecto.

| Código | Ud | Descripción | Rendimiento | Precio | Importe |
|---|---|---|---|---|---|
| mq05mai030 | h | Martillo neumático. (maquinaria) | 4.000 | 144.23 | 576.92 |
| mq05pdm010a | h | Compresor portátil eléctrico 2 m³/min de caudal. (maquinaria) | 2.000 | 134.69 | 269.38 |
| mq08sol010 | h | Equipo de oxicorte, con acetileno como combustible y oxígeno como comburente. (maquinaria) | 1.200 | 260.53 | 312.64 |
| mo019 | h | Oficial soldador. (mano de obra) | 1.331 | 382.11 | 508.59 |
| mo112 | h | Peón especializado de albañil de construcción. (mano de obra) | 6.654 | 256.29 | 1705.35 |
| mo113 | h | Peón de albañil de construcción. (mano de obra) | 2.218 | 252.16 | 559.29 |
| % | % | Herramientas | 2 % | 3932.17 | 78.64 |
|  |  | Costes directos |  |  | 4010.81 |
