# Demolición de fundación de hormigón, para elementos de equipamiento urbano

- Propiedad del archivo: CYPE INGENIEROS, S.A.
- Formato: FIEBDC-3/2002
- Ámbito geográfico: Uruguay
- Divisa: UYU
- Costes indirectos: 3.00 %
- Gastos generales: 13.00 %
- Beneficio industrial: 6.00 %
- IVA: 21.00 %

## D Demoliciones

### DD Fundaciones

#### DDS Superficiales

**DDS005** m³ Demolición de fundación de hormigón, para elementos de equipamiento urbano.
Demolición de fundación de hormigón armado, para elementos de equipamiento urbano, con martillo neumático y equipo de oxicorte, y carga mecánica sobre camión o contenedor.
Incluye: Demolición del elemento. Corte de las armaduras con equipo de oxicorte. Fragmentación de los escombros en piezas manejables. Retirada y acopio de escombros. Limpieza de los restos de obra. Carga mecánica de escombros sobre camión o contenedor.
Criterio de cómputo de proyecto: Volumen medido según documentación gráfica de Proyecto.
Criterio de cómputo de obra: Se medirá el volumen realmente demolido, medido como diferencia entre los perfiles levantados antes de empezar la demolición y los levantados al finalizarla, aprobados por el director de la ejecución de la obra, según especificaciones de Proyecto.

| Código | Ud | Descripción | Rendimiento | Precio | Importe |
|---|---|---|---|---|---|
| mq05mai030 | h | Martillo neumático. (maquinaria) | 4.500 | 142.07 | 639.32 |
| mq05pdm010a | h | Compresor portátil eléctrico 2 m³/min de caudal. (maquinaria) | 2.250 | 132.67 | 298.51 |
| mq01ret010 | h | Miniretrocargadora sobre neumáticos de 15 kW. (maquinaria) | 0.140 | 1425.90 | 199.63 |
| mq08sol010 | h | Equipo de oxicorte, con acetileno como combustible y oxígeno como comburente. (maquinaria) | 0.200 | 256.63 | 51.33 |
| mo113 | h | Peón de albañil de construcción. (mano de obra) | 6.099 | 242.79 | 1480.78 |
| mo019 | h | Oficial soldador. (mano de obra) | 0.222 | 367.90 | 81.67 |
| % | % | Herramientas | 2 % | 2751.24 | 55.02 |
|  |  | Costes directos |  |  | 2806.26 |
