# Demolición de fundación de mampostería

- Propiedad del archivo: CYPE INGENIEROS, S.A.
- Formato: FIEBDC-3/2002
- Ámbito geográfico: Uruguay
- Divisa: UYU
- Costes indirectos: 3.00 %
- Gastos generales: 13.00 %
- Beneficio industrial: 6.00 %
- IVA: 21.00 %

## D Demoliciones

### DD Fundaciones

#### DDS Superficiales

**DDS020** m³ Demolición de fundación de mampostería.
Demolición de fundación de mampostería de ladrillo cerámico macizo, de más de 1,5 m de profundidad máxima, con martillo neumático y carga manual sobre camión o contenedor.
Incluye: Demolición del elemento. Fragmentación de los escombros en piezas manejables. Retirada y acopio de escombros. Limpieza de los restos de obra. Carga manual de escombros sobre camión o contenedor.
Criterio de cómputo de proyecto: Volumen medido según documentación gráfica de Proyecto.
Criterio de cómputo de obra: Se medirá el volumen realmente demolido, medido como diferencia entre los perfiles levantados antes de empezar la demolición y los levantados al finalizarla, aprobados por el director de la ejecución de la obra, según especificaciones de Proyecto.

| Código | Ud | Descripción | Rendimiento | Precio | Importe |
|---|---|---|---|---|---|
| mq05mai030 | h | Martillo neumático. (maquinaria) | 2.000 | 144.23 | 288.46 |
| mq05pdm110 | h | Compresor portátil diesel media presión 10 m³/min. (maquinaria) | 1.000 | 244.63 | 244.63 |
| mo113 | h | Peón de albañil de construcción. (mano de obra) | 2.218 | 252.16 | 559.29 |
| mo112 | h | Peón especializado de albañil de construcción. (mano de obra) | 3.881 | 256.29 | 994.66 |
| % | % | Herramientas | 2 % | 2087.04 | 41.74 |
|  |  | Costes directos |  |  | 2128.78 |
