# Demolición de bancada de hormigón

- Propiedad del archivo: CYPE INGENIEROS, S.A.
- Formato: FIEBDC-3/2002
- Ámbito geográfico: Uruguay
- Divisa: UYU
- Costes indirectos: 3.00 %
- Gastos generales: 13.00 %
- Beneficio industrial: 6.00 %
- IVA: 21.00 %

## D Demoliciones

### DI Instalaciones

#### DIB Bancadas y tanques

**DIB010** m² Demolición de bancada de hormigón.
Demolición de bancada de hormigón masivo, de 10 cm de espesor, con martillo neumático, sin deteriorar los elementos constructivos contiguos, y carga manual sobre camión o contenedor.
Incluye: Demolición del elemento. Fragmentación de los escombros en piezas manejables. Retirada y acopio de escombros. Limpieza de los restos de obra. Carga manual de escombros sobre camión o contenedor.
Criterio de cómputo de proyecto: Superficie medida según documentación gráfica de Proyecto.
Criterio de cómputo de obra: Se medirá la superficie realmente demolida según especificaciones de Proyecto.

| Código | Ud | Descripción | Rendimiento | Precio | Importe |
|---|---|---|---|---|---|
| mq05mai030 | h | Martillo neumático. (maquinaria) | 0.202 | 144.23 | 29.13 |
| mq05pdm010a | h | Compresor portátil eléctrico 2 m³/min de caudal. (maquinaria) | 0.101 | 134.69 | 13.60 |
| mo112 | h | Peón especializado de albañil de construcción. (mano de obra) | 0.117 | 256.29 | 29.99 |
| mo113 | h | Peón de albañil de construcción. (mano de obra) | 0.220 | 252.16 | 55.48 |
| % | % | Herramientas | 2 % | 128.20 | 2.56 |
|  |  | Costes directos |  |  | 130.76 |
