# Demolición de colector enterrado, con medios mecánicos

- Propiedad del archivo: CYPE INGENIEROS, S.A.
- Formato: FIEBDC-3/2002
- Ámbito geográfico: Uruguay
- Divisa: UYU
- Costes indirectos: 3.00 %
- Gastos generales: 13.00 %
- Beneficio industrial: 6.00 %
- IVA: 21.00 %

## D Demoliciones

### DI Instalaciones

#### DIS Instalaciones de desagües cloacales y pluviales

**DIS011** m Demolición de colector enterrado, con medios mecánicos.
Demolición de colector enterrado de hormigón, de 1000 mm de diámetro, con retroexcavadora con martillo rompedor, y carga mecánica sobre camión o contenedor.
Criterio de valoración económica: El precio incluye la desconexión del entronque del colector a cámaras de inspección o bocas de acceso, la obturación de las conducciones conectadas al elemento y la demolición de la solera de apoyo de hormigón.
Incluye: Desconexión del entronque del colector. Obturación de las conducciones conectadas al elemento. Demolición del elemento. Fragmentación de los escombros en piezas manejables. Retirada y acopio de escombros. Limpieza de los restos de obra. Carga mecánica de escombros sobre camión o contenedor.
Criterio de cómputo de proyecto: Longitud medida en proyección horizontal, entre caras interiores de bocas de acceso o cámaras de inspección, según documentación gráfica de Proyecto.
Criterio de cómputo de obra: Se medirá, en proyección horizontal, la longitud realmente demolida según especificaciones de Proyecto, entre caras interiores de bocas de acceso o cámaras de inspección.

| Código | Ud | Descripción | Rendimiento | Precio | Importe |
|---|---|---|---|---|---|
| mq01exn050c | h | Retroexcavadora sobre neumáticos, de 85 kW, con martillo rompedor. (maquinaria) | 0.034 | 2263.34 | 76.95 |
| mq01ret010 | h | Miniretrocargadora sobre neumáticos de 15 kW. (maquinaria) | 0.034 | 1425.90 | 48.48 |
| mo112 | h | Peón especializado de albañil de construcción. (mano de obra) | 0.062 | 246.76 | 15.30 |
| % | % | Herramientas | 2 % | 140.73 | 2.81 |
|  |  | Costes directos |  |  | 143.54 |
