# Demolición de entrada

- Propiedad del archivo: CYPE INGENIEROS, S.A.
- Formato: FIEBDC-3/2002
- Ámbito geográfico: Uruguay
- Divisa: UYU
- Costes indirectos: 3.00 %
- Gastos generales: 13.00 %
- Beneficio industrial: 6.00 %
- IVA: 21.00 %

## D Demoliciones

### DI Instalaciones

#### DIS Instalaciones de desagües cloacales y pluviales

**DIS014** m Demolición de entrada.
Demolición de entrada de obra de mampostería, de 80 cm de diámetro, con martillo neumático, sin deteriorar las colectoras que pudieran enlazar con ella, y carga manual sobre camión o contenedor.
Criterio de valoración económica: El precio incluye la demolición de la solera de apoyo.
Incluye: Demolición del elemento. Fragmentación de los escombros en piezas manejables. Retirada y acopio de escombros. Limpieza de los restos de obra. Carga manual de escombros sobre camión o contenedor.
Criterio de cómputo de proyecto: Longitud medida según documentación gráfica de Proyecto.
Criterio de cómputo de obra: Se medirá la longitud realmente demolida según especificaciones de Proyecto.

| Código | Ud | Descripción | Rendimiento | Precio | Importe |
|---|---|---|---|---|---|
| mq05mai030 | h | Martillo neumático. (maquinaria) | 0.800 | 144.23 | 115.38 |
| mq05pdm110 | h | Compresor portátil diesel media presión 10 m³/min. (maquinaria) | 0.400 | 244.63 | 97.85 |
| mo112 | h | Peón especializado de albañil de construcción. (mano de obra) | 0.887 | 256.29 | 227.33 |
| mo113 | h | Peón de albañil de construcción. (mano de obra) | 0.954 | 252.16 | 240.56 |
| % | % | Herramientas | 2 % | 681.12 | 13.62 |
|  |  | Costes directos |  |  | 694.74 |
