# Demolición de piso de mosaico granítico "in situ"

- Propiedad del archivo: CYPE INGENIEROS, S.A.
- Formato: FIEBDC-3/2002
- Ámbito geográfico: Uruguay
- Divisa: UYU
- Costes indirectos: 3.00 %
- Gastos generales: 13.00 %
- Beneficio industrial: 6.00 %
- IVA: 21.00 %

## D Demoliciones

### DR Revestimientos

#### DRS Suelos y pisos

**DRS017** m² Demolición de piso de mosaico granítico "in situ".
Demolición de piso existente en el interior del edificio, de mosaico granítico "in situ", con martillo neumático, sin deteriorar los elementos constructivos contiguos, y carga manual sobre camión o contenedor.
Incluye: Demolición del elemento. Fragmentación de los escombros en piezas manejables. Retirada y acopio de escombros. Limpieza de los restos de obra. Carga manual de escombros sobre camión o contenedor.
Criterio de cómputo de proyecto: Superficie medida según documentación gráfica de Proyecto.
Criterio de cómputo de obra: Se medirá la superficie realmente demolida según especificaciones de Proyecto.

| Código | Ud | Descripción | Rendimiento | Precio | Importe |
|---|---|---|---|---|---|
| mq05mai030 | h | Martillo neumático. (maquinaria) | 0.150 | 144.23 | 21.63 |
| mq05pdm010a | h | Compresor portátil eléctrico 2 m³/min de caudal. (maquinaria) | 0.150 | 134.69 | 20.20 |
| mo112 | h | Peón especializado de albañil de construcción. (mano de obra) | 0.166 | 256.29 | 42.54 |
| mo113 | h | Peón de albañil de construcción. (mano de obra) | 0.111 | 252.16 | 27.99 |
| % | % | Herramientas | 2 % | 112.36 | 2.25 |
|  |  | Costes directos |  |  | 114.61 |
