# Peldaño de chapa estampada

- Propiedad del archivo: CYPE INGENIEROS, S.A.
- Formato: FIEBDC-3/2002
- Ámbito geográfico: Uruguay
- Divisa: UYU
- Costes indirectos: 3.00 %
- Gastos generales: 13.00 %
- Beneficio industrial: 6.00 %
- IVA: 21.00 %

## E Estructuras

### EA Acero

#### EAE Escaleras, pasarelas y plataformas de trabajo

**EAE120** m Peldaño de chapa estampada.
Peldaño de chapa lagrimada, de acero galvanizado S235JR, de 3 mm de espesor nominal y de 5 mm de espesor total, masa nominal 26 kg/m², desarrollo 370 mm y 2 pliegues, con uniones soldadas en obra.
Criterio de valoración económica: El precio incluye las soldaduras.
Incluye: Replanteo. Colocación y fijación de los peldaños. Limpieza final.
Criterio de cómputo de proyecto: Longitud medida según documentación gráfica de Proyecto.
Criterio de cómputo de obra: Se medirá la longitud realmente ejecutada según especificaciones de Proyecto.

| Código | Ud | Descripción | Rendimiento | Precio | Importe |
|---|---|---|---|---|---|
| mt07res010aap | m | Peldaño de chapa lagrimada, de acero galvanizado S235JR, de 3 mm de espesor nominal y de 5 mm de espesor total, masa nominal 26 kg/m², desarrollo 370 mm y 2 pliegues. (material) | 1.000 | 1030.92 | 1030.92 |
| mq08sol020 | h | Equipo y elementos auxiliares para soldadura eléctrica. (maquinaria) | 0.150 | 108.07 | 16.21 |
| mo047 | h | Oficial montador de estructura metálica. (mano de obra) | 0.166 | 392.50 | 65.16 |
| mo094 | h | Medio oficial montador de estructura metálica. (mano de obra) | 0.166 | 272.35 | 45.21 |
| % | % | Herramientas | 2 % | 1157.50 | 23.15 |
|  |  | Costes directos |  |  | 1180.65 |
